# Caixa de corte geral

- Propriedade do ficheiro: CYPE Ingenieros S.A.
- Formato: FIEBDC-3/2016
- Programa: Gerador de preços para construção civil. CYPE Ingenieros, S.A.
- Data: 14/02/2025
- Âmbito geográfico: Brasil
- Moeda: BRL
- Custos indiretos: 3 %
- Despesas gerais: 13 %
- Lucro: 6 %
- IVA: 17 %

## I Instalações

### IG Gases combustíveis

#### IGA Ramais de ligação

**IGA030** Un Caixa de corte geral.
Caixa de corte geral para baixa pressão de vazão nominal 6 m³/h, composta de: válvula, redutor tipo B6N VSI para uma vazão máximo de 6 m³/h, 0,1 a 4 bar de pressão de entrada e 20 mbar de pressão de saída, caixa S 2300 de chapa eletrozincada de 350x485x197 mm e medidor (não incluído neste preço), para instalação de habitação unifamiliar ou local de utilização coletiva ou comercial. Inclusive ligação a terra, curvas, tampão e elementos de fixação. Totalmente montada, ligada e testada.
Inclui: Colocação e fixação da caixa. Colocação de peças especiais. Colocação e fixação de elementos de regulação e segurança. Ligação.
Critério de medição de projeto: Número de unidades previstas, segundo documentação gráfica de Projeto.
Critério de quantitativos de obra: Medir-se-á o número de unidades realmente executadas segundo especificações de Projeto.

| Código | Un | Descrição | Rendimento | Preço | Importância |
|---|---|---|---|---|---|
| mt43cgp050a | Un | Válvula de encravamento manual de 3/4". (material) | 1 | 39.83 | 39.830 |
| mt37tcb010d | Un | Curva 90° de cobre rígido, 20/22 mm. (material) | 2 | 6.24 | 12.480 |
| mt43cgp040b | Un | Tampão de latão de 3/4". (material) | 1 | 4.04 | 4.040 |
| mt43cgp020aa | Un | Redutor tipo B6N VSI para uma vazão máximo de 6 m³/h, 0,1 a 4 bar de pressão de entrada e 20 mbar de pressão de saída. (material) | 1 | 132.6 | 132.600 |
| mt43cgp010a | Un | Caixa S 2300 de chapa eletrozincada de 350x485x197 mm, com tampa com a palavra "Gás" e a expressão "Proibido fumar ou foguear". (material) | 1 | 113.87 | 113.870 |
| mt35ttc010a | m | Condutor de cobre nu, de 25 mm². (material) | 2 | 9.69 | 19.380 |
| mt35ttc030 | Un | Abraçadeira de latão. (material) | 1 | 10.44 | 10.440 |
| mt35tte010b | Un | Eletrodo para rede de terra cobreado com 300 µm, fabricado em aço, de 15 mm de diâmetro e 2 m de comprimento. (material) | 1 | 134.16 | 134.160 |
| mt43www010 | Un | Material auxiliar para instalações de gás. (material) | 2 | 4.21 | 8.420 |
| mq06hor010 | h | Betoneira elétrica com uma capacidade de amassamento de 160 l. (equipamento) | 0.006 | 13.5 | 0.081 |
| mo010 | h | Instalador de gás. (mão de obra) | 4.534 | 42.82 | 194.146 |
| mo109 | h | Ajudante de instalador de gás. (mão de obra) | 2.267 | 32.08 | 72.725 |
| % | % | Custos diretos complementares | 2 % | 742.172 | 14.843 |
|  |  | Custos diretos |  |  | 757.015 |

Resíduos:
- colocação: mt35ttc010a Condutor de cobre nu, de 25 mm²; fator de resíduo 0.016009

## Recursos

**mt43cgp050a** Un Válvula de encravamento manual de 3/4"
Dados técnicos: Custo energético 0.039 MJ; Emissão de CO2 0.061 kg
Resíduos:
- embalagem: re150101 Embalagens de papel e cartão. (componente de resíduo); rendimento 0.072 kg; Código LER 15 01 01; Massa do elemento 1 kg; Volume 0.001333 m3

**mt43cgp040b** Un Tampão de latão de 3/4"
Dados técnicos: Custo energético 0.039 MJ; Emissão de CO2 0.061 kg
Resíduos:
- embalagem: re150101 Embalagens de papel e cartão; rendimento 0.072 kg

**mt43cgp020aa** Un Redutor tipo B6N VSI para uma vazão máximo de 6 m³/h, 0,1 a 4 bar de pressão de entrada e 20 mbar de pressão de saída
Dados técnicos: Custo energético 109.074 MJ; Emissão de CO2 6.856 kg
Resíduos:
- embalagem: re150101 Embalagens de papel e cartão; rendimento 0.072 kg

**mt43cgp010a** Un Caixa S 2300 de chapa eletrozincada de 350x485x197 mm
Dados técnicos: Custo energético 0.016 MJ; Emissão de CO2 0.026 kg
Resíduos:
- embalagem: re150101 Embalagens de papel e cartão; rendimento 0.03 kg

**mt35ttc010a** m Condutor de cobre nu, de 25 mm²
Dados técnicos: Custo energético 8.237 MJ; Emissão de CO2 0.214 kg; Código LER 17 04 11; Massa do elemento 0.2225 kg; Volume 0.000148 m3
Resíduos:
- embalagem: re150101 Embalagens de papel e cartão; rendimento 0.066 kg

**mt35tte010b** Un Eletrodo para rede de terra cobreado com 300 µm, fabricado em aço, de 15 mm de diâmetro e 2 m de comprimento
Dados técnicos: Custo energético 66.127 MJ; Emissão de CO2 6.231 kg
Resíduos:
- embalagem: re150101 Embalagens de papel e cartão; rendimento 0.09 kg
- embalagem: re170203 Plástico. (componente de resíduo); rendimento 0.045 kg; Código LER 17 02 03; Massa do elemento 1 kg; Volume 0.001667 m3
