# Pré-instalação de medidor de gás

- Propriedade do ficheiro: CYPE Ingenieros S.A.
- Formato: FIEBDC-3/2016
- Programa: Gerador de preços para construção civil. CYPE Ingenieros, S.A.
- Data: 14/02/2025
- Âmbito geográfico: Brasil
- Moeda: BRL
- Custos indiretos: 3 %
- Despesas gerais: 13 %
- Lucro: 6 %
- IVA: 17 %

## I Instalações

### IG Gases combustíveis

#### IGC Medidores

**IGC020** Un Pré-instalação de medidor de gás.
Pré-instalação de medidor de gás, colocado em nicho, composta de: válvula e redutor tipo B6N VSI para uma vazão máximo de 6 m³/h, 0,1 a 4 bar de pressão de entrada e 20 mbar de pressão de saída, para instalação de habitação ou local de utilização coletiva ou comercial. Inclusive marco e porta, curvas, tampão e elementos de fixação.
Critérios considerados na determinação do preço da unidade de obra: O preço não inclui os medidores nem os trabalhos auxiliares de pedreiro para instalações.
Inclui: Marcação. Montagem, ligação e verificação do seu correto funcionamento. Colocação e fixação de marco e porta.
Critério de medição de projeto: Número de unidades previstas, segundo documentação gráfica de Projeto.
Critério de quantitativos de obra: Medir-se-á o número de unidades realmente executadas segundo especificações de Projeto.

| Código | Un | Descrição | Rendimento | Preço | Importância |
|---|---|---|---|---|---|
| mt37sve010c | Un | Registro de esfera de latão niquelado para enroscar de 3/4". (material) | 1 | 21.98 | 21.980 |
| mt37tcb010d | Un | Curva 90° de cobre rígido, 20/22 mm. (material) | 2 | 6.24 | 12.480 |
| mt43cgp040b | Un | Tampão de latão de 3/4". (material) | 1 | 4.04 | 4.040 |
| mt43cgp020aa | Un | Redutor tipo B6N VSI para uma vazão máximo de 6 m³/h, 0,1 a 4 bar de pressão de entrada e 20 mbar de pressão de saída. (material) | 1 | 132.6 | 132.600 |
| mt43cgp060d | Un | Marco e porta de chapa eletrozincada de 400x500 mm. (material) | 1 | 72.13 | 72.130 |
| mt43www010 | Un | Material auxiliar para instalações de gás. (material) | 1 | 4.21 | 4.210 |
| mo010 | h | Instalador de gás. (mão de obra) | 2.243 | 42.82 | 96.045 |
| mo109 | h | Ajudante de instalador de gás. (mão de obra) | 1.122 | 32.08 | 35.994 |
| % | % | Custos diretos complementares | 2 % | 379.479 | 7.590 |
|  |  | Custos diretos |  |  | 387.069 |

## Recursos

**mt37sve010c** Un Registro de esfera de latão niquelado para enroscar de 3/4"
Dados técnicos: Custo energético 720.409 MJ; Emissão de CO2 48.441 kg
Resíduos:
- embalagem: re150101 Embalagens de papel e cartão. (componente de resíduo); rendimento 0.072 kg; Código LER 15 01 01; Massa do elemento 1 kg; Volume 0.001333 m3

**mt43cgp040b** Un Tampão de latão de 3/4"
Dados técnicos: Custo energético 0.039 MJ; Emissão de CO2 0.061 kg
Resíduos:
- embalagem: re150101 Embalagens de papel e cartão; rendimento 0.072 kg

**mt43cgp020aa** Un Redutor tipo B6N VSI para uma vazão máximo de 6 m³/h, 0,1 a 4 bar de pressão de entrada e 20 mbar de pressão de saída
Dados técnicos: Custo energético 109.074 MJ; Emissão de CO2 6.856 kg
Resíduos:
- embalagem: re150101 Embalagens de papel e cartão; rendimento 0.072 kg

**mt43cgp060d** Un Marco e porta de chapa eletrozincada de 400x500 mm
Dados técnicos: Custo energético 0.016 MJ; Emissão de CO2 0.026 kg
Resíduos:
- embalagem: re150101 Embalagens de papel e cartão; rendimento 0.03 kg
