# Tubulação para coluna montante

- Propriedade do ficheiro: CYPE Ingenieros S.A.
- Formato: FIEBDC-3/2016
- Programa: Gerador de preços para construção civil. CYPE Ingenieros, S.A.
- Data: 14/02/2025
- Âmbito geográfico: Brasil
- Moeda: BRL
- Custos indiretos: 3 %
- Despesas gerais: 13 %
- Lucro: 6 %
- IVA: 17 %

## I Instalações

### IG Gases combustíveis

#### IGM Condutores

**IGM005** m Tubulação para coluna montante.
Tubulação, para coluna montante, colocada superficialmente e fixada ao paramento, formada por tubo de aço-carbono preto, com solda longitudinal por resistência elétrica, série M, de 1/2" DN 15 mm de diâmetro e 2,6 mm de espessura; acabada com demão de fundo antioxidante de pelo menos 50 microns de espessura. Inclusive material auxiliar para montagem e fixação, acessórios e peças especiais colocados através de soldagem elétrica.
Inclui: Marcação. Raspagem e limpeza de óxidos. Aplicação de primer antioxidante. Colocação de tubos. Montagem, ligação e verificação do seu correto funcionamento.
Critério de medição de projeto: Comprimento medido segundo documentação gráfica de Projeto.
Critério de quantitativos de obra: Medir-se-á o comprimento realmente executado segundo especificações de Projeto.

| Código | Un | Descrição | Rendimento | Preço | Importância |
|---|---|---|---|---|---|
| mt08tan330b | Un | Material auxiliar para montagem e fixação das tubulações de aço, de 1/2" DN 15 mm. (material) | 1 | 0.99 | 0.990 |
| mt08tan010be | m | Tubo de aço-carbono preto, com solda longitudinal por resistência elétrica, série M, de 1/2" DN 15 mm de diâmetro e 2,6 mm de espessura, com o preço incrementado em 20% relativamente a acessórios e peças especiais. (material) | 1 | 9.37 | 9.370 |
| mt27pfi030 | kg | Primer antioxidante com poliuretano. (material) | 0.008 | 28.26 | 0.226 |
| mo010 | h | Instalador de gás. (mão de obra) | 0.404 | 42.82 | 17.299 |
| mo109 | h | Ajudante de instalador de gás. (mão de obra) | 0.404 | 32.08 | 12.960 |
| % | % | Custos diretos complementares | 2 % | 40.845 | 0.817 |
|  |  | Custos diretos |  |  | 41.662 |

Resíduos:
- colocação: mt08tan010be; fator de resíduo 0.035
- colocação: mt27pfi030 Primer antioxidante com poliuretano; fator de resíduo 0.03

## Recursos

**mt08tan010be** m Tubo de aço-carbono preto
Dados técnicos: Custo energético 13.679 MJ; Emissão de CO2 0.611 kg; Código LER 17 04 05; Massa do elemento 1.21 kg; Volume 0.000576 m3
Resíduos:
- embalagem: re170201 Madeira. (componente de resíduo); rendimento 0.011 kg; Código LER 17 02 01; Massa do elemento 1 kg; Volume 0.000909 m3
- embalagem: re170203 Plástico. (componente de resíduo); rendimento 0.003 kg; Código LER 17 02 03; Massa do elemento 1 kg; Volume 0.001667 m3

**mt27pfi030** kg Primer antioxidante com poliuretano
Dados técnicos: Custo energético 144.471 MJ; Emissão de CO2 7.014 kg; Código LER 17 09 04; Massa do elemento 1 kg; Volume 0.000667 m3
Resíduos:
- embalagem: re170203 Plástico; rendimento 0.003 kg
