# Acessório de transição normalizado para ramal de ligação de gás

- Propriedade do ficheiro: CYPE Ingenieros S.A.
- Formato: FIEBDC-3/2016
- Programa: Gerador de preços para construção civil. CYPE Ingenieros, S.A.
- Data: 14/02/2025
- Âmbito geográfico: Brasil
- Moeda: BRL
- Custos indiretos: 3 %
- Despesas gerais: 13 %
- Lucro: 6 %
- IVA: 17 %

## I Instalações

### IG Gases combustíveis

#### IGW Elementos

**IGW001** Un Acessório de transição normalizado para ramal de ligação de gás.
Acessório de transição normalizado para ramal de ligação de gás, com transição de tubo de polietileno de 32 mm para tubo de aço de 1", com ligação monobloco e bainha metálica de proteção da ligação preenchida com resina de poliuretano como proteção antiumidade.
Inclui: Montagem, ligação e verificação do seu correto funcionamento.
Critério de medição de projeto: Número de unidades previstas, segundo documentação gráfica de Projeto.
Critério de quantitativos de obra: Medir-se-á o número de unidades realmente executadas segundo especificações de Projeto.

| Código | Un | Descrição | Rendimento | Preço | Importância |
|---|---|---|---|---|---|
| mt43tal010g | Un | Acessório de transição normalizado para ramal de ligação de gás, com transição de tubo de polietileno de 32 mm para tubo de aço de 1", com ligação monobloco e bainha metálica de proteção da ligação preenchida com resina de poliuretano como proteção antiumidade. (material) | 1 | 108.61 | 108.610 |
| mo010 | h | Instalador de gás. (mão de obra) | 0.112 | 42.82 | 4.796 |
| mo109 | h | Ajudante de instalador de gás. (mão de obra) | 0.112 | 32.08 | 3.593 |
| % | % | Custos diretos complementares | 2 % | 116.999 | 2.340 |
|  |  | Custos diretos |  |  | 119.339 |

## Recursos

**mt43tal010g** Un Acessório de transição normalizado para ramal de ligação de gás
Dados técnicos: Custo energético 158.389 MJ; Emissão de CO2 7.545 kg
Resíduos:
- embalagem: re150101 Embalagens de papel e cartão. (componente de resíduo); rendimento 0.072 kg; Código LER 15 01 01; Massa do elemento 1 kg; Volume 0.001333 m3
