# Luminária para hospital. Instalação embutida

- Propriedade do ficheiro: CYPE Ingenieros S.A.
- Formato: FIEBDC-3/2016
- Programa: Gerador de preços para construção civil. CYPE Ingenieros, S.A.
- Data: 14/02/2025
- Âmbito geográfico: Brasil
- Moeda: BRL
- Custos indiretos: 3 %
- Despesas gerais: 13 %
- Lucro: 6 %
- IVA: 17 %

## I Instalações

### II Iluminação

#### III Interior

**III020** Un Luminária para hospital. Instalação embutida.
Luminária quadrada para hospital, de teto, de chapa de aço, acabamento termoesmaltado, de cor branca acabamento mate, com tratamento antibacteriano, não regulável, de 70 W, alimentação a 220/240 V e 50-60 Hz, de 600x600x90 mm, com lâmpada LED, temperatura de cor 4000 K, óptica formada por refletor de alto rendimento, feixe de luz extensivo 82°, difusor microprismático de alta transparência, cobertura óptica com vidro de segurança temperado, marco embelezador de alumínio extrudido, índice unificado de encandeamento menor que 19, índice de reprodução cromática maior de 80, fluxo luminoso 6410 lúmens, grau de proteção IP65, com sistema de fixação e dispositivos de ligação. Instalação embutida.
Critérios considerados na determinação do preço da unidade de obra: O preço não inclui os trabalhos auxiliares de pedreiro para instalações.
Inclui: Marcação. Montagem, ligação e verificação do seu correto funcionamento.
Critério de medição de projeto: Número de unidades previstas, segundo documentação gráfica de Projeto.
Critério de quantitativos de obra: Medir-se-á o número de unidades realmente executadas segundo especificações de Projeto.

| Código | Un | Descrição | Rendimento | Preço | Importância |
|---|---|---|---|---|---|
| mt34lle180q | Un | Luminária quadrada para hospital, de teto, de chapa de aço, acabamento termoesmaltado, de cor branca acabamento mate, com tratamento antibacteriano, não regulável, de 70 W, alimentação a 220/240 V e 50-60 Hz, de 600x600x90 mm, com lâmpada LED, temperatura de cor 4000 K, óptica formada por refletor de alto rendimento, feixe de luz extensivo 82°, difusor microprismático de alta transparência, cobertura óptica com vidro de segurança temperado, marco embelezador de alumínio extrudido, índice unificado de encandeamento menor que 19, índice de reprodução cromática maior de 80, fluxo luminoso 6410 lúmens, grau de proteção IP65, com sistema de fixação e dispositivos de ligação, para embutir. (material) | 1 | 5188.99 | 5188.990 |
| mo003 | h | Eletricista. (mão de obra) | 0.28 | 42.82 | 11.990 |
| mo102 | h | Ajudante de eletricista. (mão de obra) | 0.28 | 32.08 | 8.982 |
| % | % | Custos diretos complementares | 2 % | 5209.962 | 104.199 |
|  |  | Custos diretos |  |  | 5314.161 |

## Recursos

**mt34lle180q** Un Luminária quadrada para hospital
Dados técnicos: Custo energético 1207.977 MJ; Emissão de CO2 75.774 kg
Resíduos:
- embalagem: re150101 Embalagens de papel e cartão. (componente de resíduo); rendimento 0.7 kg; Código LER 15 01 01; Massa do elemento 1 kg; Volume 0.001333 m3
- embalagem: re170201 Madeira. (componente de resíduo); rendimento 0.17 kg; Código LER 17 02 01; Massa do elemento 1 kg; Volume 0.000909 m3
- embalagem: re170203 Plástico. (componente de resíduo); rendimento 0.015 kg; Código LER 17 02 03; Massa do elemento 1 kg; Volume 0.001667 m3
