# Luminária para garagem

- Propriedade do ficheiro: CYPE Ingenieros S.A.
- Formato: FIEBDC-3/2016
- Programa: Gerador de preços para construção civil. CYPE Ingenieros, S.A.
- Data: 08/08/2023
- Âmbito geográfico: Brasil
- Moeda: BRL
- Custos indiretos: 3 %
- Despesas gerais: 13 %
- Lucro: 6 %
- IVA: 17 %

## I Instalações

### II Iluminação

#### III Interior

**III010** Un Luminária para garagem.
Luminária, de 1276x170x100 mm, para 2 lâmpadas fluorescentes TL de 36 W, com corpo de poliéster reforçado com fibra de vidro; refletor interior de chapa de aço, acabamento termoesmaltado, de cor branca; difusor de metacrilato; balastro magnético; proteção IP65 e rendimento maior que 65%. Instalação na superfície do teto em garagem. Inclusive lâmpadas.
Inclui: Marcação. Montagem, ligação e verificação do seu correto funcionamento.
Critério de medição de projeto: Número de unidades previstas, segundo documentação gráfica de Projeto.
Critério de quantitativos de obra: Medir-se-á o número de unidades realmente executadas segundo especificações de Projeto.

| Código | Un | Descrição | Rendimento | Preço | Importância |
|---|---|---|---|---|---|
| mt34ode100eee | Un | Luminária, de 1276x170x100 mm, para 2 lâmpadas fluorescentes TL de 36 W, com corpo de poliéster reforçado com fibra de vidro; refletor interior de chapa de aço, acabamento termoesmaltado, de cor branca; difusor de metacrilato; balastro magnético; proteção IP65 e rendimento maior que 65%. (material) | 1 | 183.14 | 183.140 |
| mt34tuf010l | Un | Tubo fluorescente TL de 36 W. (material) | 2 | 55.52 | 111.040 |
| mo003 | h | Eletricista. (mão de obra) | 0.337 | 34.98 | 11.788 |
| mo102 | h | Ajudante de eletricista. (mão de obra) | 0.337 | 30.09 | 10.140 |
| % | % | Custos diretos complementares | 2 % | 316.108 | 6.322 |
|  |  | Custos diretos |  |  | 322.430 |

## Recursos

**mt34ode100eee** Un Luminária, de 1276x170x100 mm
Dados técnicos: Custo energético 215.982 MJ; Emissão de CO2 10.258 kg
Resíduos:
- embalagem: re150101 Embalagens de papel e cartão. (componente de resíduo); rendimento 0.09 kg; Código LER 15 01 01; Massa do elemento 1 kg; Volume 0.001333 m3
- embalagem: re170203 Plástico. (componente de resíduo); rendimento 0.045 kg; Código LER 17 02 03; Massa do elemento 1 kg; Volume 0.001667 m3
