# Plafon

- Propriedade do ficheiro: CYPE Ingenieros S.A.
- Formato: FIEBDC-3/2016
- Programa: Gerador de preços para construção civil. CYPE Ingenieros, S.A.
- Data: 08/08/2023
- Âmbito geográfico: Brasil
- Moeda: BRL
- Custos indiretos: 3 %
- Despesas gerais: 13 %
- Lucro: 6 %
- IVA: 17 %

## I Instalações

### II Iluminação

#### III Interior

**III170** Un Plafon.
Plafon de 350 mm de diâmetro e 70 mm de altura, com lâmpada LED não substituível de 12 W, temperatura de cor 3000 K, fluxo luminoso 1200 lúmens, grau de proteção IP65. Instalação em superfície. Inclusive lâmpadas.
Inclui: Marcação. Montagem, ligação e verificação do seu correto funcionamento.
Critério de medição de projeto: Número de unidades previstas, segundo documentação gráfica de Projeto.
Critério de quantitativos de obra: Medir-se-á o número de unidades realmente executadas segundo especificações de Projeto.

| Código | Un | Descrição | Rendimento | Preço | Importância |
|---|---|---|---|---|---|
| mt34est005a | Un | Plafon de 350 mm de diâmetro e 70 mm de altura, com lâmpada LED não substituível de 12 W, temperatura de cor 3000 K, fluxo luminoso 1200 lúmens, grau de proteção IP65. (material) | 1 | 736.67 | 736.670 |
| mo003 | h | Eletricista. (mão de obra) | 0.224 | 34.98 | 7.836 |
| mo102 | h | Ajudante de eletricista. (mão de obra) | 0.224 | 30.09 | 6.740 |
| % | % | Custos diretos complementares | 2 % | 751.246 | 15.025 |
|  |  | Custos diretos |  |  | 766.271 |

## Recursos

**mt34est005a** Un Plafon de 350 mm de diâmetro e 70 mm de altura
Dados técnicos: Custo energético 66.170 MJ; Emissão de CO2 5.680 kg
Resíduos:
- embalagem: re150101 Embalagens de papel e cartão. (componente de resíduo); rendimento 0.135 kg; Código LER 15 01 01; Massa do elemento 1 kg; Volume 0.001333 m3
- embalagem: re170203 Plástico. (componente de resíduo); rendimento 0.067 kg; Código LER 17 02 03; Massa do elemento 1 kg; Volume 0.001667 m3
