# Luminária de exterior instalada em superfície ou embutida

- Propriedade do ficheiro: CYPE Ingenieros S.A.
- Formato: FIEBDC-3/2016
- Programa: Gerador de preços para construção civil. CYPE Ingenieros, S.A.
- Data: 26/01/2023
- Âmbito geográfico: Brasil
- Moeda: BRL
- Custos indiretos: 3 %
- Despesas gerais: 13 %
- Lucro: 6 %
- IVA: 17 %

## I Instalações

### II Iluminação

#### IIX Exterior

**IIX005** Un Luminária de exterior instalada em superfície ou embutida.
Luminária retangular, de 436x120 mm, para 1 lâmpada fluorescente compacta TC-L de 18 W, com corpo de luminária de alumínio injetado, alumínio e aço inoxidável, vidro de segurança, refletor de alumínio puro anodizado, porta-lâmpadas 2 G 11, classe de proteção I, grau de proteção IP65, isolamento classe F. Instalação embutida na parede. Inclusive lâmpadas.
Critérios considerados na determinação do preço da unidade de obra: O preço não inclui os trabalhos auxiliares de pedreiro para instalações.
Inclui: Marcação. Montagem, ligação e verificação do seu correto funcionamento.
Critério de medição de projeto: Número de unidades previstas, segundo documentação gráfica de Projeto.
Critério de quantitativos de obra: Medir-se-á o número de unidades realmente executadas segundo especificações de Projeto.

| Código | Un | Descrição | Rendimento | Preço | Importância |
|---|---|---|---|---|---|
| mt34beg030gb | Un | Luminária retangular, de 436x120 mm, para 1 lâmpada fluorescente compacta TC-L de 18 W, com corpo de luminária de alumínio injetado, alumínio e aço inoxidável, vidro de segurança, refletor de alumínio puro anodizado, porta-lâmpadas 2 G 11, classe de proteção I, grau de proteção IP65, isolamento classe F; para embutir na parede. (material) | 1 | 1920.41 | 1920.410 |
| mo003 | h | Eletricista. (mão de obra) | 0.336 | 34.98 | 11.753 |
| mo102 | h | Ajudante de eletricista. (mão de obra) | 0.336 | 30.09 | 10.110 |
| % | % | Custos diretos complementares | 2 % | 1942.273 | 38.845 |
|  |  | Custos diretos |  |  | 1981.118 |

## Recursos

**mt34beg030gb** Un Luminária retangular
Dados técnicos: Custo energético 167.504 MJ; Emissão de CO2 16.200 kg
Resíduos:
- embalagem: re150101 Embalagens de papel e cartão. (componente de resíduo); rendimento 0.18 kg; Código LER 15 01 01; Massa do elemento 1 kg; Volume 0.001333 m3
- embalagem: re170203 Plástico. (componente de resíduo); rendimento 0.09 kg; Código LER 17 02 03; Massa do elemento 1 kg; Volume 0.001667 m3
