# Detector linear de fumo, convencional

- Propriedade do ficheiro: CYPE Ingenieros S.A.
- Formato: FIEBDC-3/2016
- Programa: Gerador de preços para construção civil. CYPE Ingenieros, S.A.
- Data: 14/02/2025
- Âmbito geográfico: Brasil
- Moeda: BRL
- Custos indiretos: 3 %
- Despesas gerais: 13 %
- Lucro: 6 %
- IVA: 17 %

## I Instalações

### IO Contra incêndios

#### IOD Deteção e alarme

**IOD009** Un Detector linear de fumo, convencional.
Detector linear de fumo, de infravermelhos, convencional, com refletor, para uma cobertura máxima de 50 m de comprimento e 15 m de largura, composto por unidade emissora/receptora e elemento refletor, para alimentação de 10,2 a 24 Vcc, com led indicador de ação. Inclusive elementos de fixação.
Inclui: Marcação. Fixação ao paramento. Montagem, ligação e verificação do seu correto funcionamento.
Critério de medição de projeto: Número de unidades previstas, segundo documentação gráfica de Projeto.
Critério de quantitativos de obra: Medir-se-á o número de unidades realmente executadas segundo especificações de Projeto.

| Código | Un | Descrição | Rendimento | Preço | Importância |
|---|---|---|---|---|---|
| mt41pig180a | Un | Detector linear de fumo, de infravermelhos, convencional, com refletor, para uma cobertura máxima de 50 m de comprimento e 15 m de largura, composto por unidade emissora/receptora e elemento refletor, para alimentação de 10,2 a 24 Vcc, com led indicador de ação, segundo EN 54-12. Inclusive elementos de fixação. (material) | 1 | 4604.24 | 4604.240 |
| mo006 | h | Instalador de redes e equipamentos de detecção e segurança. (mão de obra) | 1.122 | 42.82 | 48.044 |
| mo105 | h | Ajudante de instalador de redes e equipamentos de detecção e segurança. (mão de obra) | 1.122 | 32.08 | 35.994 |
| % | % | Custos diretos complementares | 2 % | 4688.278 | 93.766 |
|  |  | Custos diretos |  |  | 4782.044 |

## Recursos

**mt41pig180a** Un Detector linear de fumo
Dados técnicos: Custo energético 53.557 MJ; Emissão de CO2 2.849 kg
Resíduos:
- embalagem: re150101 Embalagens de papel e cartão. (componente de resíduo); rendimento 0.038 kg; Código LER 15 01 01; Massa do elemento 1 kg; Volume 0.001333 m3
