# Sistema de proteção passiva contra incêndios de duto metálico horizontal de ventilação

- Propriedade do ficheiro: CYPE INGENIEROS, S.A.
- Formato: FIEBDC-3/2002
- Âmbito geográfico: Brasil
- Moeda: BRL
- Custos indiretos: 3.00 %
- Despesas gerais: 13.00 %
- Lucro: 6.00 %
- IVA: 17.00 %

**IOJ031** m² Sistema de proteção passiva contra incêndios de duto metálico horizontal de ventilação, protegido nas suas 4 faces, para garantir uma resistência ao fogo interior de 120 minutos e uma resistência ao fogo exterior de 180 minutos, sistema K271.es "KNAUF", através de recobrimento com placas de gesso acartonado Fireboard GM-F, fixadas com grampos. Inclusive estrutura suporte, elementos de fixação, massa e fita para o tratamento de juntas.
Sistema de proteção passiva contra incêndios de duto metálico horizontal de ventilação, protegido nas suas 4 faces, para garantir uma resistência ao fogo interior de 120 minutos e uma resistência ao fogo exterior de 180 minutos, sistema K271.es "KNAUF", através de recobrimento com placas de gesso acartonado Fireboard GM-F, fixadas com grampos. Inclusive estrutura suporte, elementos de fixação, massa e fita para o tratamento de juntas.
Inclui: Marcação. Marcação, montagem e posterior ancoragem da estrutura suporte. Corte e ajuste das placas. Montagem e fixação das placas, formando o recobrimento do duto. Tratamento de juntas.
Critério de medição de projeto: Superfície medida segundo documentação gráfica de Projeto.
Critério de quantitativos de obra: Medir-se-á a superfície realmente executada segundo especificações de Projeto.

| Código | Un | Descrição | Rendimento | Preço | Importância |
|---|---|---|---|---|---|
| mt41www050 | Un | Repercussão, por m², de estrutura suporte para o recobrimento com placas de gesso acartonado dos dutos autoportantes de ventilação. (material) | 1.000 | 10.08 | 10.08 |
| mt12pmk010c | m² | Placa de gesso acartonado reforçada com tecido de fibra GM-F / 1200 / 2600 / 25 / com as bordas longitudinais quadrados, especial Fireboard GM-F "KNAUF" com alma de gesso e faces revestidas com uma lâmina de fibra de vidro; Euroclasse A1 de reação ao fogo. (material) | 2.255 | 59.84 | 134.94 |
| mt12psg115 | Un | Grampo para fixação de placas, segundo DIN 18182. (material) | 12.000 | 0.56 | 6.72 |
| mt12pmk012a | kg | Massa de juntas Fireboard Spachtel "KNAUF", de pega normal (45 minutos), intervalo de temperatura de trabalho de 10 a 35°C, Euroclasse A1 de reação ao fogo, para aplicação manual com fita de juntas. (material) | 0.100 | 2.65 | 0.27 |
| mt12pmk013 | m | Fita de juntas Fireboard "KNAUF". (material) | 0.400 | 0.12 | 0.05 |
| mo053 | h | Montador de pré-fabricados interiores. (mão de obra) | 0.819 | 28.28 | 23.16 |
| mo100 | h | Ajudante de montador de pré-fabricados interiores. (mão de obra) | 0.819 | 18.53 | 15.18 |
| % | % | Custos diretos complementares | 2 % | 190.40 | 3.81 |
|  |  | Custos diretos |  |  | 194.21 |
