# Faixa corta-fogo horizontal

- Propriedade do ficheiro: CYPE INGENIEROS, S.A.
- Formato: FIEBDC-3/2002
- Âmbito geográfico: Brasil
- Moeda: BRL
- Custos indiretos: 3.00 %
- Despesas gerais: 13.00 %
- Lucro: 6.00 %
- IVA: 17.00 %

**IOJ040** m² Faixa corta-fogo horizontal, de 1 m de largura, com uma resistência ao fogo EI 90, para edifício de uso industrial, fixada mecanicamente à parede de divisa com substrutura suporte, composta por um painel rígido de lã de rocha não revestido, de 50 mm de espessura, resistência térmica 1,21951 m²K/W, condutibilidade térmica 0,035 W/(mK), densidade 180 kg/m³, calor específico 0,84 J/kgK e fator de resistência à difusão do vapor de água 1,3 e um painel rígido de lã de rocha revestido em uma das suas faces com uma lâmina de alumínio reforçado, de 50 mm de espessura, resistência térmica 1,21951 m²K/W, condutibilidade térmica 0,041 W/(mK), densidade 180 kg/m³, calor específico 0,84 J/kgK e fator de resistência à difusão do vapor de água 1,3, na face aparente, unidos entre si e fixados à substrutura suporte, com parafusos de união, de 100 mm de comprimento. Inclusive elementos de fixação e tiras de lã de rocha fixadas mecanicamente para a vedação perimetral.
Faixa corta-fogo horizontal, de 1 m de largura, com uma resistência ao fogo EI 90, para edifício de uso industrial, fixada mecanicamente à parede de divisa com substrutura suporte, composta por um painel rígido de lã de rocha não revestido, de 50 mm de espessura, resistência térmica 1,21951 m²K/W, condutibilidade térmica 0,035 W/(mK), densidade 180 kg/m³, calor específico 0,84 J/kgK e fator de resistência à difusão do vapor de água 1,3 e um painel rígido de lã de rocha revestido em uma das suas faces com uma lâmina de alumínio reforçado, de 50 mm de espessura, resistência térmica 1,21951 m²K/W, condutibilidade térmica 0,041 W/(mK), densidade 180 kg/m³, calor específico 0,84 J/kgK e fator de resistência à difusão do vapor de água 1,3, na face aparente, unidos entre si e fixados à substrutura suporte, com parafusos de união, de 100 mm de comprimento. Inclusive elementos de fixação e tiras de lã de rocha fixadas mecanicamente para a vedação perimetral.
Inclui: Marcação. Fixação da substrutura suporte à parede de divisa. Preparação e corte dos painéis. Colocação em linhas desfasadas dos painéis. Unão entre painéis com parafusos de fixação. Fixação da faixa corta-fogo à subestrutura suporte. Vedação do encontro da faixa corta-fogo com o muro perimetral.
Critério de medição de projeto: Superfície medida segundo documentação gráfica de Projeto.
Critério de quantitativos de obra: Medir-se-á a superfície realmente executada segundo especificações de Projeto.

| Código | Un | Descrição | Rendimento | Preço | Importância |
|---|---|---|---|---|---|
| mt16lrw083a | m² | Subestrutura suporte de aço galvanizado para faixa corta-fogo, para fixar mecanicamente à parede de divisa de edifício de uso industrial, incluindo elementos de fixação. (material) | 1.000 | 141.10 | 141.10 |
| mt16lrw080ad | m² | Painel rígido de lã de rocha, não revestido, de 50 mm de espessura, resistência térmica 1,21951 m²K/W, condutibilidade térmica 0,035 W/(mK), densidade 180 kg/m³, calor específico 0,84 J/kgK e fator de resistência à difusão do vapor de água 1,3, Euroclasse A1 de reação ao fogo, para proteção contra incêndios de elementos construtivos. (material) | 1.050 | 138.31 | 145.23 |
| mt16lrw080fd | m² | Painel rígido de lã de rocha, revestido em uma das suas faces com uma lâmina de alumínio reforçado, de 50 mm de espessura, resistência térmica 1,21951 m²K/W, condutibilidade térmica 0,041 W/(mK), densidade 180 kg/m³, calor específico 0,84 J/kgK e fator de resistência à difusão do vapor de água 1,3, Euroclasse A1 de reação ao fogo, para proteção contra incêndios de elementos construtivos. (material) | 1.250 | 152.35 | 190.44 |
| mt16lrw082dd | Un | Parafuso de união de arame de aço galvanizado em forma de hélice, de 100 mm de comprimento, para painéis de lã de rocha. (material) | 20.000 | 11.45 | 229.00 |
| mo011 | h | Montador. (mão de obra) | 0.324 | 24.50 | 7.94 |
| mo080 | h | Ajudante de montador. (mão de obra) | 0.324 | 17.94 | 5.81 |
| mo054 | h | Montador de isolamentos. (mão de obra) | 0.324 | 30.04 | 9.73 |
| mo101 | h | Ajudante de montador de isolamentos. (mão de obra) | 0.324 | 20.69 | 6.70 |
| % | % | Custos diretos complementares | 2 % | 735.95 | 14.72 |
|  |  | Custos diretos |  |  | 750.67 |
