# Tapete rolante

- Propriedade do ficheiro: CYPE Ingenieros S.A.
- Formato: FIEBDC-3/2016
- Programa: Gerador de preços para construção civil. CYPE Ingenieros, S.A.
- Data: 14/02/2025
- Âmbito geográfico: Brasil
- Moeda: BRL
- Custos indiretos: 3 %
- Despesas gerais: 13 %
- Lucro: 6 %
- IVA: 17 %

## I Instalações

### IT Transporte

#### ITE Escadas e esteiras rolantes

**ITE020** Un Tapete rolante.
Fornecimento e instalação completa de tapete rolante de 11° de inclinação, para interior, para vencer uma altura de 3 m, com uma largura de palete de 1 m, balaustrada de 1 m, capacidade de transporte 9000 pessoas/h e 0,5 m/s de velocidade, com proteções. Inclusive passa-cabos, quadro e cabo de manobra, instalação elétrica, linha telefónica e sistemas de segurança. Totalmente montada, ligada e testada.
Inclui: Marcação da disposição dos apoios. Montagem de passa-cabos. Colocação do tapete rolante sobre os apoios. Montagem do quadro e ligação do cabo de manobra. Ligação com a rede elétrica.
Critério de medição de projeto: Número de unidades previstas, segundo documentação gráfica de Projeto.
Critério de quantitativos de obra: Medir-se-á o número de unidades realmente executadas segundo especificações de Projeto.

| Código | Un | Descrição | Rendimento | Preço | Importância |
|---|---|---|---|---|---|
| mt39ram010a | Un | Tapete rolante de 11° de inclinação, para interior, para vencer uma altura de 3 m, com uma largura de palete de 1 m, balaustrada de 1 m, capacidade de transporte 9000 pessoas/h e 0,5 m/s de velocidade, com proteções. (material) | 1 | 881102.31 | 881102.310 |
| mt39www020 | Un | Material auxiliar para instalações de transporte. (material) | 2 | 75.13 | 150.260 |
| mo016 | h | Montador de elevadores e similares. (mão de obra) | 31.674 | 42.82 | 1356.281 |
| mo085 | h | Ajudante de montador de elevadores e similares. (mão de obra) | 31.674 | 32.08 | 1016.102 |
| % | % | Custos diretos complementares | 2 % | 883624.953 | 17672.499 |
|  |  | Custos diretos |  |  | 901297.452 |
