# Caixa de distribuição para ventilação

- Propriedade do ficheiro: CYPE Ingenieros S.A.
- Formato: FIEBDC-3/2016
- Programa: Gerador de preços para construção civil. CYPE Ingenieros, S.A.
- Data: 14/02/2025
- Âmbito geográfico: Brasil
- Moeda: BRL
- Custos indiretos: 3 %
- Despesas gerais: 13 %
- Lucro: 6 %
- IVA: 17 %

## I Instalações

### IV Ventilação

#### IVM Ventilação mecânica

**IVM018** Un Caixa de distribuição para ventilação.
Caixa de distribuição universal, de 722x563x210 mm, com uma embocadura para duto de 125-150-160-180 mm de diâmetro interior e 8 embocaduras para duto de 75 mm de diâmetro exterior. Inclusive elementos para suspensão ao teto.
Inclui: Marcação. Colocação e fixação da caixa de distribuição. Ligação dos dutos.
Critério de medição de projeto: Número de unidades previstas, segundo documentação gráfica de Projeto.
Critério de quantitativos de obra: Medir-se-á o número de unidades realmente executadas segundo especificações de Projeto.

| Código | Un | Descrição | Rendimento | Preço | Importância |
|---|---|---|---|---|---|
| mt42svi800a | Un | Caixa de distribuição universal, de 722x563x210 mm, com uma embocadura para duto de 125-150-160-180 mm de diâmetro interior e 8 embocaduras para duto de 75 mm de diâmetro exterior, para sistemas de ventilação mecânica. (material) | 1 | 2916.39 | 2916.390 |
| mt42www090 | Un | Kit de suportes para suspensão ao teto, formado por quatro barras roscadas de aço galvanizado, com as correspondentes buchas, porcas e arruelas. (material) | 1 | 163.97 | 163.970 |
| mo005 | h | Instalador de ar condicionado. (mão de obra) | 0.169 | 42.82 | 7.237 |
| mo104 | h | Ajudante de instalador de ar condicionado. (mão de obra) | 0.169 | 32.08 | 5.422 |
| % | % | Custos diretos complementares | 2 % | 3093.019 | 61.860 |
|  |  | Custos diretos |  |  | 3154.879 |
