# Regulador de vazão

- Propriedade do ficheiro: CYPE Ingenieros S.A.
- Formato: FIEBDC-3/2016
- Programa: Gerador de preços para construção civil. CYPE Ingenieros, S.A.
- Data: 27/09/2024
- Âmbito geográfico: Brasil
- Moeda: BRL
- Custos indiretos: 3 %
- Despesas gerais: 13 %
- Lucro: 6 %
- IVA: 17 %

## I Instalações

### IV Ventilação

#### IVM Ventilação mecânica

**IVM022** Un Regulador de vazão.
Regulador de vazão de ar constante, para 15 m³/h de vazão e intervalo de pressão estática de 50 a 200 Pa, formado por corpo de material termoplástico de 96 mm de diâmetro, junta de estanqueidade e regulador.
Inclui: Marcação. Colocação do regulador no interior do duto.
Critério de medição de projeto: Número de unidades previstas, segundo documentação gráfica de Projeto.
Critério de quantitativos de obra: Medir-se-á o número de unidades realmente executadas segundo especificações de Projeto.

| Código | Un | Descrição | Rendimento | Preço | Importância |
|---|---|---|---|---|---|
| mt42svi251aaa1 | Un | Regulador de vazão de ar constante, para 15 m³/h de vazão e intervalo de pressão estática de 50 a 200 Pa, formado por corpo de material termoplástico de 96 mm de diâmetro, junta de estanqueidade e regulador. (material) | 1 | 144.21 | 144.210 |
| mo011 | h | Montador. (mão de obra) | 0.169 | 40.91 | 6.914 |
| mo080 | h | Ajudante de montador. (mão de obra) | 0.169 | 30.23 | 5.109 |
| % | % | Custos diretos complementares | 2 % | 156.233 | 3.125 |
|  |  | Custos diretos |  |  | 159.358 |
