# Terminal de ventilação, de parede

- Propriedade do ficheiro: CYPE Ingenieros S.A.
- Formato: FIEBDC-3/2016
- Programa: Gerador de preços para construção civil. CYPE Ingenieros, S.A.
- Data: 14/02/2025
- Âmbito geográfico: Brasil
- Moeda: BRL
- Custos indiretos: 3 %
- Despesas gerais: 13 %
- Lucro: 6 %
- IVA: 17 %

## I Instalações

### IV Ventilação

#### IVM Ventilação mecânica

**IVM028** Un Terminal de ventilação, de parede.
Boca de ventilação de aço inoxidável, para duto de 125 mm de diâmetro, com embelezador com viseira contra a chuva e rede de proteção contra a entrada de folhas e pássaros.
Inclui: Marcação. Colocação.
Critério de medição de projeto: Número de unidades previstas, segundo documentação gráfica de Projeto.
Critério de quantitativos de obra: Medir-se-á o número de unidades realmente executadas segundo especificações de Projeto.

| Código | Un | Descrição | Rendimento | Preço | Importância |
|---|---|---|---|---|---|
| mt42svi510a | Un | Boca de ventilação de aço inoxidável, para duto de 125 mm de diâmetro, com embelezador com viseira contra a chuva e rede de proteção contra a entrada de folhas e pássaros. (material) | 1 | 288.13 | 288.130 |
| mo005 | h | Instalador de ar condicionado. (mão de obra) | 0.169 | 42.82 | 7.237 |
| mo104 | h | Ajudante de instalador de ar condicionado. (mão de obra) | 0.169 | 32.08 | 5.422 |
| % | % | Custos diretos complementares | 2 % | 300.789 | 6.016 |
|  |  | Custos diretos |  |  | 306.805 |
