# Caixa de extração

- Propriedade do ficheiro: CYPE Ingenieros S.A.
- Formato: FIEBDC-3/2016
- Programa: Gerador de preços para construção civil. CYPE Ingenieros, S.A.
- Data: 14/02/2025
- Âmbito geográfico: Brasil
- Moeda: BRL
- Custos indiretos: 3 %
- Despesas gerais: 13 %
- Lucro: 6 %
- IVA: 17 %

## I Instalações

### IV Ventilação

#### IVM Ventilação mecânica

**IVM032** Un Caixa de extração.
Caixa de extração composta por ventilador centrífugo, com turbina de pás curvadas para a frente, motor de três velocidades para alimentação monofásica a 230 V e 50 Hz de frequência, com proteção térmica, carcaça exterior de aço galvanizado a quente, interruptor on/off e pressostato, de potência nominal 50 W, vazão máxima 500 m³/h, nível de pressão sonora 40 dBA, com boca de entrada lateral para ligação a duto de extração de 200 mm de diâmetro e boca de saída lateral de 200 mm de diâmetro; instalação no extremo exterior do duto de extração (boca de expulsão). Inclusive acessórios e elementos de fixação.
Inclui: Marcação. Colocação e fixação. Ligação e verificação do seu correto funcionamento.
Critério de medição de projeto: Número de unidades previstas, segundo documentação gráfica de Projeto.
Critério de quantitativos de obra: Medir-se-á o número de unidades realmente executadas segundo especificações de Projeto.

| Código | Un | Descrição | Rendimento | Preço | Importância |
|---|---|---|---|---|---|
| mt42svs300aa | Un | Caixa de extração composta por ventilador centrífugo, com turbina de pás curvadas para a frente, motor de três velocidades para alimentação monofásica a 230 V e 50 Hz de frequência, com proteção térmica, carcaça exterior de aço galvanizado a quente, interruptor on/off e pressostato, de potência nominal 50 W, vazão máxima 500 m³/h, nível de pressão sonora 40 dBA, com boca de entrada lateral para ligação o duto de extração de 200 mm de diâmetro e boca de saída lateral de 200 mm de diâmetro. (material) | 1 | 7491.25 | 7491.250 |
| mt42svs910a | Un | Acessórios e elementos de fixação de caixa de extração. (material) | 1 | 414.69 | 414.690 |
| mo011 | h | Montador. (mão de obra) | 0.135 | 42.82 | 5.781 |
| mo080 | h | Ajudante de montador. (mão de obra) | 0.135 | 31.49 | 4.251 |
| % | % | Custos diretos complementares | 2 % | 7915.972 | 158.319 |
|  |  | Custos diretos |  |  | 8074.291 |

## Recursos

**mt42svs300aa** Un Caixa de extração composta por ventilador centrífugo
Dados técnicos: Custo energético 1304.471 MJ; Emissão de CO2 111.398 kg
Resíduos:
- embalagem: re150101 Embalagens de papel e cartão. (componente de resíduo); rendimento 1.584 kg; Código LER 15 01 01; Massa do elemento 1 kg; Volume 0.001333 m3
