# Abertura para ventilação

- Propriedade do ficheiro: CYPE Ingenieros S.A.
- Formato: FIEBDC-3/2016
- Programa: Gerador de preços para construção civil. CYPE Ingenieros, S.A.
- Data: 14/02/2025
- Âmbito geográfico: Brasil
- Moeda: BRL
- Custos indiretos: 3 %
- Despesas gerais: 13 %
- Lucro: 6 %
- IVA: 17 %

## I Instalações

### IV Ventilação

#### IVN Ventilação natural

**IVN010** Un Abertura para ventilação.
Abertura de admissão direta através de parede de fachada composta por grelha de exterior para instalações de ventilação, marco frontal e lâminas de chapa perfilada de aço galvanizado, de 2000x330 mm, tela metálica de aço galvanizado com malha de 20x20 mm. Inclusive elementos de fixação.
Inclui: Marcação. Colocação e fixação.
Critério de medição de projeto: Número de unidades previstas, segundo documentação gráfica de Projeto.
Critério de quantitativos de obra: Medir-se-á o número de unidades realmente executadas segundo especificações de Projeto.

| Código | Un | Descrição | Rendimento | Preço | Importância |
|---|---|---|---|---|---|
| mt42trx370ai1 | Un | Grelha de exterior para instalações de ventilação, marco frontal e lâminas de chapa perfilada de aço galvanizado, de 2000x330 mm, tela metálica de aço galvanizado com malha de 20x20 mm, com elementos de fixação. (material) | 1 | 2643.79 | 2643.790 |
| mo020 | h | Pedreiro. (mão de obra) | 0.564 | 33.34 | 18.804 |
| mo113 | h | Auxiliar de serviços gerais. (mão de obra) | 0.564 | 28.94 | 16.322 |
| % | % | Custos diretos complementares | 2 % | 2678.916 | 53.578 |
|  |  | Custos diretos |  |  | 2732.494 |

## Recursos

**mt42trx370ai1** Un Grelha de exterior para instalações de ventilação
Dados técnicos: Custo energético 281.402 MJ; Emissão de CO2 28.388 kg
Resíduos:
- embalagem: re150101 Embalagens de papel e cartão. (componente de resíduo); rendimento 0.18 kg; Código LER 15 01 01; Massa do elemento 1 kg; Volume 0.001333 m3
- embalagem: re170203 Plástico. (componente de resíduo); rendimento 0.09 kg; Código LER 17 02 03; Massa do elemento 1 kg; Volume 0.001667 m3
