# Reparação de esquadria exterior de PVC "in situ", com um grau de deterioração alto, através da correção de desenquadramentos e substituição de ferragens deterioradas

- Propriedade do ficheiro: CYPE INGENIEROS, S.A.
- Formato: FIEBDC-3/2002
- Âmbito geográfico: Brasil
- Custos indiretos: 3.00 %
- Despesas gerais: 13.00 %
- Lucro: 6.00 %
- IVA: 17.00 %

**LCZ010** m² Reparação de esquadria exterior de PVC "in situ", com um grau de deterioração alto, através da correção de desenquadramentos e substituição de ferragens deterioradas.
Reparação de esquadria exterior de PVC "in situ", com um grau de deterioração alto, através da correção de desenquadramentos e substituição de ferragens deterioradas. Incluindo parte proporcional de reposição de revestimentos e pinturas dos paramentos situados em zonas adjacentes à intervenção.
Inclui: Correção de desenquadramentos. Substituição das ferragens deterioradas.
Critério de medição de projeto: Superfície medida segundo documentação gráfica de Projeto, incluindo os contramarcos.
Critério de quantitativos de obra: Medir-se-á a superfície realmente executada segundo especificações de Projeto.

| Código | Un | Descrição | Rendimento | Preço | Importância |
|---|---|---|---|---|---|
| mo018 | h | Serralheiro. (mão de obra) | 2.451 | 17.90 | 43.87 |
| mo059 | h | Ajudante de serralheiro. (mão de obra) | 2.451 | 14.51 | 35.56 |
| % | % | Custos diretos complementares | 2 % | 79.43 | 1.59 |
|  |  | Custos diretos |  |  | 81.02 |
