# Isolamento termo-acústico exterior de dutos metálicos

- Propriedade do ficheiro: CYPE Ingenieros S.A.
- Formato: FIEBDC-3/2016
- Programa: Gerador de preços para construção civil. CYPE Ingenieros, S.A.
- Data: 14/02/2025
- Âmbito geográfico: Brasil
- Moeda: BRL
- Custos indiretos: 3 %
- Despesas gerais: 13 %
- Lucro: 6 %
- IVA: 17 %

## N Isolamentos e impermeabilizações

### NA Isolamentos térmicos

#### NAC Dutos metálicos

**NAC010** m² Isolamento termo-acústico exterior de dutos metálicos.
Isolamento termo-acústico exterior para duto metálico circular de climatização, realizado com manta de lã de vidro, revestida em uma das suas faces com papel kraft-alumínio que atua como barreira de vapor, de 50 mm de espessura, resistência térmica 1,25 m²K/W, condutibilidade térmica 0,04 W/(mK), fixado com fita autocolante de alumínio. Inclusive fita adesiva de alumínio para a vedação de juntas.
Inclui: Limpeza e preparação da superfície suporte. Implantação e corte do isolamento. Colocação do isolamento. Fixação do isolamento. Vedação de juntas e ligações.
Critério de medição de projeto: Superfície medida segundo documentação gráfica de Projeto.
Critério de quantitativos de obra: Medir-se-á a superfície realmente executada segundo especificações de Projeto.

| Código | Un | Descrição | Rendimento | Preço | Importância |
|---|---|---|---|---|---|
| mt42con140a | m² | Manta de lã de vidro, revestida em uma das suas faces com papel kraft-alumínio que atua como barreira de vapor, de 50 mm de espessura, resistência térmica 1,25 m²K/W, condutibilidade térmica 0,04 W/(mK), Euroclasse B-s1, d0 de reação ao fogo, para o isolamento de dutos de ar em climatização. (material) | 1.1 | 40.77 | 44.847 |
| mt42con020 | m | Fita autocolante de alumínio, de 50 microns de espessura e 65 mm de largura, à base de resinas acrílicas, para a vedação e fixação do isolamento. (material) | 1.5 | 1.42 | 2.130 |
| mo054 | h | Montador de isolamentos. (mão de obra) | 0.114 | 34.52 | 3.935 |
| mo101 | h | Ajudante de montador de isolamentos. (mão de obra) | 0.114 | 29.06 | 3.313 |
| % | % | Custos diretos complementares | 2 % | 54.225 | 1.085 |
|  |  | Custos diretos |  |  | 55.310 |

Resíduos:
- colocação: mt42con140a; fator de resíduo 0.048
- colocação: mt42con020; fator de resíduo 0.048

## Recursos

**mt42con140a** m² Manta de lã de vidro
Dados técnicos: Custo energético 22.191 MJ; Emissão de CO2 1.270 kg; Código LER 17 06 04; Massa do elemento 0.77 kg; Volume 0.001283 m3
Resíduos:
- embalagem: re170203 Plástico. (componente de resíduo); rendimento 0.024 kg; Código LER 17 02 03; Massa do elemento 1 kg; Volume 0.001667 m3

**mt42con020** m Fita autocolante de alumínio
Dados técnicos: Custo energético 3.059 MJ; Emissão de CO2 0.214 kg; Código LER 17 04 02; Massa do elemento 0.023 kg; Volume 0.000015 m3
Resíduos:
- embalagem: re170203 Plástico; rendimento 0.005 kg
