# Isolamento termo-acústico interior de dutos metálicos

- Propriedade do ficheiro: CYPE Ingenieros S.A.
- Formato: FIEBDC-3/2016
- Programa: Gerador de preços para construção civil. CYPE Ingenieros, S.A.
- Data: 14/02/2025
- Âmbito geográfico: Brasil
- Moeda: BRL
- Custos indiretos: 3 %
- Despesas gerais: 13 %
- Lucro: 6 %
- IVA: 17 %

## N Isolamentos e impermeabilizações

### NA Isolamentos térmicos

#### NAC Dutos metálicos

**NAC015** m² Isolamento termo-acústico interior de dutos metálicos.
Isolamento termo-acústico interior para duto metálico retangular de climatização, realizado com manta de lã de vidro, revestida pela face aparente no interior do duto com tecido de vidro de alta resistência mecânica, de 25 mm de espessura, resistência térmica 0,78 m²K/W, condutibilidade térmica 0,032 W/(mK), fixado com adesivo ignífugo. Inclusive, elementos de fixação ao interior do duto.
Inclui: Limpeza e preparação da superfície suporte. Corte do isolamento. Colocação do isolamento. Fixação do isolamento.
Critério de medição de projeto: Superfície medida segundo documentação gráfica de Projeto.
Critério de quantitativos de obra: Medir-se-á a superfície realmente executada segundo especificações de Projeto.

| Código | Un | Descrição | Rendimento | Preço | Importância |
|---|---|---|---|---|---|
| mt42coi100eb | m² | Manta de lã de vidro, revestida pela face aparente no interior do duto com tecido de vidro de alta resistência mecânica, de 25 mm de espessura, resistência térmica 0,78 m²K/W, condutibilidade térmica 0,032 W/(mK), Euroclasse A2-s1, d0 de reação ao fogo, com adesivo ignífugo e elementos de fixação ao interior do duto. (material) | 1.1 | 54.59 | 60.049 |
| mo054 | h | Montador de isolamentos. (mão de obra) | 0.171 | 34.52 | 5.903 |
| mo101 | h | Ajudante de montador de isolamentos. (mão de obra) | 0.171 | 29.06 | 4.969 |
| % | % | Custos diretos complementares | 2 % | 70.921 | 1.418 |
|  |  | Custos diretos |  |  | 72.339 |

Resíduos:
- colocação: mt42coi100eb; fator de resíduo 0.048

## Recursos

**mt42coi100eb** m² Manta de lã de vidro
Dados técnicos: Custo energético 11.355 MJ; Emissão de CO2 0.640 kg; Código LER 17 06 04; Massa do elemento 0.35 kg; Volume 0.000583 m3
Resíduos:
- embalagem: re170203 Plástico. (componente de resíduo); rendimento 0.024 kg; Código LER 17 02 03; Massa do elemento 1 kg; Volume 0.001667 m3
