# Isolamento térmico de testas de laje e pilares embutidos na espessura da fachada

- Propriedade do ficheiro: CYPE INGENIEROS, S.A.
- Formato: FIEBDC-3/2002
- Âmbito geográfico: Brasil
- Moeda: BRL
- Custos indiretos: 3.00 %
- Despesas gerais: 13.00 %
- Lucro: 6.00 %
- IVA: 17.00 %

**NAJ005** m² Isolamento térmico de testas de laje e pilares embutidos na espessura da fachada, formado por isolamento térmico reflectivo composto de núcleo isolante de espuma de polietileno, revestido com uma lâmina de alumínio em uma face e provido de una malha de aderência na face oposta, cravado à estrutura descofrada.
Fornecimento e colocação de isolamento térmico de testas de laje e pilares embutidos na espessura da fachada, formado por isolamento térmico reflectivo composto de núcleo isolante de espuma de polietileno, revestido com uma lâmina de alumínio em uma face e provido de una malha de aderência na face oposta, de 4 mm de espessura, com uma densidade nominal de 29,17 kg/m³, uma resistência térmica de 0,11 m²K/W, uma emissividade térmica de 0,05 e uma condutibilidade térmica de 0,029 W/(mK). Inclusive preparação da superfície suporte, cortes, pontas metálicas de cabeça chata para a fixação do isolante à estrutura previamente descofrada e fita adesiva para a vedação de juntas.
Inclui: Preparação e corte do isolamento. Fixação do isolante à estrutura. Vedação de juntas.
Critério de medição de projeto: Superfície medida segundo documentação gráfica de Projeto.
Critério de quantitativos de obra: Medir-se-á a superfície realmente executada segundo especificações de Projeto.

| Código | Un | Descrição | Rendimento | Preço | Importância |
|---|---|---|---|---|---|
| mt16arg020a | m² | Isolamento térmico reflectivo composto de núcleo isolante de espuma de polietileno, revestido com uma lâmina de alumínio em uma face e provido de una malha de aderência na face oposta, de 4 mm de espessura, com uma densidade nominal de 29,17 kg/m³, uma resistência térmica de 0,11 m²K/W, uma emissividade térmica de 0,05 e uma condutibilidade térmica de 0,029 W/(mK), fornecido em rolos de 0,60x2,00 m. (material) | 1.050 | 25.81 | 27.10 |
| mt08var070 | kg | Pontas metálicas de cabeça larga. (material) | 0.150 | 4.18 | 0.63 |
| mt16arg025 | m | Fita autocolante de polipropileno, revestida de alumínio, para vedação de juntas. (material) | 0.800 | 0.45 | 0.36 |
| mo054 | h | Montador de isolamentos. (mão de obra) | 0.195 | 29.02 | 5.66 |
| mo101 | h | Ajudante de montador de isolamentos. (mão de obra) | 0.195 | 19.96 | 3.89 |
| % | % | Custos diretos complementares | 2 % | 37.64 | 0.75 |
|  |  | Custos diretos |  |  | 38.39 |
