# Isolamento térmico pelo exterior em fachada ventilada

- Propriedade do ficheiro: CYPE Ingenieros S.A.
- Formato: FIEBDC-3/2016
- Programa: Gerador de preços para construção civil. CYPE Ingenieros, S.A.
- Data: 14/02/2025
- Âmbito geográfico: Brasil
- Moeda: BRL
- Custos indiretos: 3 %
- Despesas gerais: 13 %
- Lucro: 6 %
- IVA: 17 %

## N Isolamentos e impermeabilizações

### NA Isolamentos térmicos

#### NAQ Fachadas ventiladas

**NAQ010** m² Isolamento térmico pelo exterior em fachada ventilada.
Isolamento térmico pelo exterior em fachada ventilada, com painel rígido de lã mineral, não revestido de dupla densidade, de 40 mm de espessura, resistência térmica 1,15 m²K/W, condutibilidade térmica 0,034 W/(mK). Colocação em obra: topo a topo, com fixações mecânicas.
Inclui: Implantação e corte do isolamento. Colocação do isolamento. Fixação do isolamento. Resolução de pontos singulares.
Critério de medição de projeto: Superfície medida segundo documentação gráfica de Projeto.
Critério de quantitativos de obra: Medir-se-á a superfície realmente executada segundo especificações de Projeto.

| Código | Un | Descrição | Rendimento | Preço | Importância |
|---|---|---|---|---|---|
| mt16aaa020ab | Un | Fixação mecânica para painéis isolantes de lã mineral, colocados diretamente sobre a superfície suporte. (material) | 4 | 1.49 | 5.960 |
| mt16lra020abk | m² | Painel rígido de lã mineral, não revestido de dupla densidade, de 40 mm de espessura, resistência térmica 1,15 m²K/W, condutibilidade térmica 0,034 W/(mK), impermeável à água da chuva, Euroclasse A1 de reação ao fogo, capacidade de absorção de água a curto prazo <=1 kg/m² e fator de resistência à difusão do vapor de água 1,3. (material) | 1.05 | 113.87 | 119.564 |
| mo054 | h | Montador de isolamentos. (mão de obra) | 0.082 | 34.52 | 2.831 |
| mo101 | h | Ajudante de montador de isolamentos. (mão de obra) | 0.041 | 29.06 | 1.191 |
| % | % | Custos diretos complementares | 2 % | 129.546 | 2.591 |
|  |  | Custos diretos |  |  | 132.137 |

Resíduos:
- colocação: mt16lra020abk; fator de resíduo 0.0270844

## Recursos

**mt16aaa020ab** Un Fixação mecânica para painéis isolantes de lã mineral, colocados diretamente sobre a superfície suporte
Dados técnicos: Custo energético 0.233 MJ; Emissão de CO2 0.071 kg
Resíduos:
- embalagem: re150101 Embalagens de papel e cartão. (componente de resíduo); rendimento 0.072 kg; Código LER 15 01 01; Massa do elemento 1 kg; Volume 0.001333 m3

**mt16lra020abk** m² Painel rígido de lã mineral
Dados técnicos: Custo energético 95.633 MJ; Emissão de CO2 2.557 kg; Código LER 17 06 04; Massa do elemento 1.6 kg; Volume 0.002667 m3
Resíduos:
- embalagem: re170203 Plástico. (componente de resíduo); rendimento 0.033 kg; Código LER 17 02 03; Massa do elemento 1 kg; Volume 0.001667 m3
