# Impermeabilização de floreira. Sistema "REVESTECH"

- Propriedade do ficheiro: CYPE Ingenieros S.A.
- Formato: FIEBDC-3/2016
- Programa: Gerador de preços para construção civil. CYPE Ingenieros, S.A.
- Data: 14/02/2025
- Âmbito geográfico: Brasil
- Moeda: BRL
- Custos indiretos: 3 %
- Despesas gerais: 13 %
- Lucro: 6 %
- IVA: 17 %

## N Isolamentos e impermeabilizações

### NI Impermeabilizações

#### NID Floreiras

**NID040** m² Impermeabilização de floreira. Sistema "REVESTECH".
Impermeabilização de floreira. Sistema Ecodry "REVESTECH", formado por lâmina impermeabilizante flexível tipo CPE, Ecodry80 30 "REVESTECH", composta por uma folha dupla de poliolefina termoplástica com acetato de vinil etileno, com ambas as faces revestidas de fibras de poliéster reciclado não tecidas, de 0,8 mm de espessura e 625 g/m², fixada ao suporte com cimento cola melhorado, C2, espalhada com desempenadeira dentada, preparada para receber o revestimento. Inclusive vedação de juntas com cola Seal Plus e complementos de reforço em tratamento de pontos singulares através da utilização de peças especiais "REVESTECH" para a resolução de ângulos internos Ecodry Cornerin.
Critérios considerados na determinação do preço da unidade de obra: O preço não inclui o revestimento.
Inclui: Limpeza e preparação da superfície suporte. Colocação da impermeabilização. Resolução dos pontos singulares. Vedação de juntas.
Critério de medição de projeto: Superfície medida segundo documentação gráfica de Projeto.
Critério de quantitativos de obra: Medir-se-á a superfície realmente executada segundo especificações de Projeto.

| Código | Un | Descrição | Rendimento | Preço | Importância |
|---|---|---|---|---|---|
| mt09mcr021m | kg | Cimento cola melhorado, C2, cor cinza. (material) | 0.6 | 1.02 | 0.612 |
| mt15rev510a | m² | Lâmina impermeabilizante flexível tipo CPE, Ecodry80 30 "REVESTECH", composta por uma folha dupla de poliolefina termoplástica com acetato de vinil etileno, com ambas as faces revestidas de fibras de poliéster reciclado não tecidas, de 0,8 mm de espessura e 625 g/m², fornecida em rolos de 1,5 m de largura e 30 m de comprimento. (material) | 1.1 | 114.11 | 125.521 |
| mt15rev170c | kg | Adesivo à base de poliuretano, Seal Plus "REVESTECH", cor castanho, para a vedação de juntas. (material) | 0.04 | 144.34 | 5.774 |
| mt15rev555a | Un | Complemento para reforço de pontos singulares em tratamentos impermeabilizantes através de peças para a resolução de ângulos internos, Ecodry Cornerin "REVESTECH". (material) | 0.02 | 61.15 | 1.223 |
| mo029 | h | Aplicador de lâminas impermeabilizantes. (mão de obra) | 0.14 | 33.34 | 4.668 |
| mo067 | h | Ajudante de aplicador de lâminas impermeabilizantes. (mão de obra) | 0.14 | 31.49 | 4.409 |
| % | % | Custos diretos complementares | 2 % | 142.207 | 2.844 |
|  |  | Custos diretos |  |  | 145.051 |

Resíduos:
- colocação: mt09mcr021m Cimento cola melhorado, C2, cor cinza; fator de resíduo 0.07
- colocação: mt15rev170c Adesivo à base de poliuretano, Seal Plus "REVESTECH", cor castanho, para a vedação de juntas; fator de resíduo 0.03

## Recursos

**mt09mcr021m** kg Cimento cola melhorado, C2, cor cinza
Dados técnicos: Custo energético 3.871 MJ; Emissão de CO2 0.344 kg; Código LER 17 09 04; Massa do elemento 1 kg; Volume 0.000667 m3
Resíduos:
- embalagem: re170203 Plástico. (componente de resíduo); rendimento 0.003 kg; Código LER 17 02 03; Massa do elemento 1 kg; Volume 0.001667 m3

**mt15rev170c** kg Adesivo à base de poliuretano, Seal Plus "REVESTECH", cor castanho, para a vedação de juntas
Dados técnicos: Custo energético 144.209 MJ; Emissão de CO2 7.002 kg; Código LER 17 09 04; Massa do elemento 1 kg; Volume 0.000667 m3
Resíduos:
- embalagem: re150104 Embalagens de metal. (componente de resíduo); rendimento 0.003 kg; Código LER 15 01 04; Massa do elemento 1 kg; Volume 0.001667 m3
