# Selagem impermeabilizante interior de junta perimetral entre duto de instalações e muro de concreto

- Propriedade do ficheiro: CYPE Ingenieros S.A.
- Formato: FIEBDC-3/2016
- Programa: Gerador de preços para construção civil. CYPE Ingenieros, S.A.
- Data: 14/02/2025
- Âmbito geográfico: Brasil
- Moeda: BRL
- Custos indiretos: 3 %
- Despesas gerais: 13 %
- Lucro: 6 %
- IVA: 17 %

## N Isolamentos e impermeabilizações

### NI Impermeabilizações

#### NIO Aberturas em muros

**NIO020** Un Selagem impermeabilizante interior de junta perimetral entre duto de instalações e muro de concreto.
Selagem impermeabilizante interior de junta perimetral entre duto de instalações e muro de concreto, com cordão contínuo de 6 a 13 mm de diâmetro e 30 cm de comprimento, de massa hidroexpansiva monocomponente, aplicada com pistola; e posterior revestimento com argamassa tixotrópica, reforçada com fibras, de retração compensada, com uma resistência à compressão aos 28 dias maior ou igual a 40 N/mm² e um módulo de elasticidade maior ou igual a 25000 N/mm², Euroclasse A1 de reação ao fogo.
Inclui: Limpeza e preparação da superfície. Aplicação do material vedante. Aplicação do revestimento.
Critério de medição de projeto: Número de unidades previstas, segundo documentação gráfica de Projeto.
Critério de quantitativos de obra: Medir-se-á o número de unidades realmente executadas segundo especificações de Projeto.

| Código | Un | Descrição | Rendimento | Preço | Importância |
|---|---|---|---|---|---|
| mt15map030a | Un | Cartucho de 320 cm³ de massa hidroexpansiva monocomponente. (material) | 0.1 | 272.84 | 27.284 |
| mt09rem110b | kg | Argamassa tixotrópica, reforçada com fibras, de retração compensada, com uma resistência à compressão aos 28 dias maior ou igual a 40 N/mm² e um módulo de elasticidade maior ou igual a 25000 N/mm², Euroclasse A1 de reação ao fogo, para reparação estrutural do concreto. (material) | 0.648 | 1.72 | 1.115 |
| mo032 | h | Aplicador de produtos impermeabilizantes. (mão de obra) | 0.113 | 33.34 | 3.767 |
| mo070 | h | Ajudante de aplicador de produtos impermeabilizantes. (mão de obra) | 0.159 | 31.49 | 5.007 |
| % | % | Custos diretos complementares | 2 % | 37.173 | 0.743 |
|  |  | Custos diretos |  |  | 37.916 |

Resíduos:
- colocação: mt09rem110b; fator de resíduo 0.0063

## Recursos

**mt09rem110b** kg Argamassa tixotrópica
Dados técnicos: Custo energético 8.384 MJ; Emissão de CO2 0.544 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3
