# Isolamento térmico refletivo pelo interior de coberturas inclinadas sobre espaço não habitável

- Propriedade do ficheiro: CYPE Ingenieros S.A.
- Formato: FIEBDC-3/2016
- Programa: Gerador de preços para construção civil. CYPE Ingenieros, S.A.
- Data: 14/02/2025
- Âmbito geográfico: Brasil
- Moeda: BRL
- Custos indiretos: 3 %
- Despesas gerais: 13 %
- Lucro: 6 %
- IVA: 17 %

## N Isolamentos e impermeabilizações

### NR Isolamentos térmicos refletivos

#### NRQ Coberturas inclinadas

**NRQ030** m² Isolamento térmico refletivo pelo interior de coberturas inclinadas sobre espaço não habitável.
Isolamento térmico refletivo pelo interior de coberturas inclinadas sobre espaço não habitável, formado por complexo multicamada, com barreira de vapor, fator de resistência à difusão do vapor de água 4444, de 45 mm de espessura, com uma emissividade de 0,06 em ambas as faces, uma resistência térmica intrínseca (sem caixa de ar) de 1,9 m²K/W e uma condutibilidade térmica de 0,024 W/(mK). Colocação em obra: com sobreposição e fixado com ripas de madeira de 24x48 mm à superfície suporte de concreto; preparado para a posterior formação de uma caixa de ar. Inclusive parafusos para a fixação das ripas à superfície suporte, fita autocolante para vedação de juntas.
Inclui: Limpeza da superfície superior da laje. Revisão da superfície do paramento base no qual se realiza a fixação do isolamento de acordo com as exigências da técnica a utilizar. Implantação e corte do isolamento. Colocação do isolamento. Vedação de juntas. Fixação das ripas.
Critério de medição de projeto: Superfície medida segundo documentação gráfica de Projeto.
Critério de quantitativos de obra: Medir-se-á a superfície realmente executada segundo especificações de Projeto.

| Código | Un | Descrição | Rendimento | Preço | Importância |
|---|---|---|---|---|---|
| mt12psg260a | m | Ripa de madeira de pinheiro-bravo (Pinus pinaster), de 24x48 mm de seção, sem tratar. (material) | 1.2 | 4.42 | 5.304 |
| mt13blw131 | Un | Parafuso para fixação de elementos de madeira. (material) | 2.8 | 0.33 | 0.924 |
| mt16ara010ccbb | m² | Complexo multicamada, com barreira de vapor, fator de resistência à difusão do vapor de água 4444, composto de uma lâmina de polietileno aluminizado calandrado com armadura e tratamento anticorrosão e ums lâmina de polietileno metalizado calandrado com camada protectora e núcleo formado por várias camadas de guata de poliéster, espuma de polietileno e lâminas de polietileno aluminizado, de 45 mm de espessura, com uma emissividade de 0,06 em ambas as faces, uma resistência térmica intrínseca (sem caixa de ar) de 1,9 m²K/W e uma condutibilidade térmica de 0,024 W/(mK), fornecido em painéis de 1,60x6,25 m. (material) | 1.1 | 112.93 | 124.223 |
| mt16ara100a | m | Fita autocolante, de alumínio, com adesivo acrílico, de 100 mm de largura, para a estanqueidade ao ar e ao vapor de água das juntas em isolamentos refletivos. (material) | 0.45 | 3.41 | 1.535 |
| mo054 | h | Montador de isolamentos. (mão de obra) | 0.091 | 34.52 | 3.141 |
| mo101 | h | Ajudante de montador de isolamentos. (mão de obra) | 0.046 | 29.06 | 1.337 |
| % | % | Custos diretos complementares | 2 % | 136.464 | 2.729 |
|  |  | Custos diretos |  |  | 139.193 |

Resíduos:
- colocação: mt13blw131 Parafuso para fixação de elementos de madeira; fator de resíduo 0.005
- colocação: mt16ara100a; fator de resíduo 0.048

## Recursos

**mt13blw131** Un Parafuso para fixação de elementos de madeira
Dados técnicos: Custo energético 0.133 MJ; Emissão de CO2 0.008 kg; Código LER 17 04 05; Massa do elemento 0.0134 kg; Volume 0.000006 m3
Resíduos:
- embalagem: re150101 Embalagens de papel e cartão. (componente de resíduo); rendimento 0.001 kg; Código LER 15 01 01; Massa do elemento 1 kg; Volume 0.001333 m3

**mt16ara100a** m Fita autocolante
Dados técnicos: Custo energético 3.059 MJ; Emissão de CO2 0.214 kg; Código LER 17 04 02; Massa do elemento 0.023 kg; Volume 0.000015 m3
Resíduos:
- embalagem: re170203 Plástico. (componente de resíduo); rendimento 0.005 kg; Código LER 17 02 03; Massa do elemento 1 kg; Volume 0.001667 m3
