# Substituição de ralo em cobertura plana

- Propriedade do ficheiro: CYPE Ingenieros S.A.
- Formato: FIEBDC-3/2016
- Programa: Gerador de preços para construção civil. CYPE Ingenieros, S.A.
- Data: 14/02/2025
- Âmbito geográfico: Brasil
- Moeda: BRL
- Custos indiretos: 3 %
- Despesas gerais: 13 %
- Lucro: 6 %
- IVA: 17 %

## Q Coberturas

### QA Planas acessíveis, não ventiladas

#### QAW Substituições

**QAW010** Un Substituição de ralo em cobertura plana.
Substituição de ralo deteriorado de saída vertical em cobertura plana, por ralo de borracha EPDM, de saída vertical, de 80 mm de diâmetro, com grelha plana de borracha EPDM. Incluindo remoção do ralo deteriorado, ligação à rede de saneamento do edifício, reparação dos defeitos que possam ter sido ocasionados nos elementos da envolvente que se devam manter, limpeza, armazenamento, remoção e carga manual de entulho em caminhão ou caçamba. Totalmente terminado, ligado e ensaiado.
Inclui: Remoção e armazenamento do material deteriorado. Limpeza dos restos da obra. Colocação do novo ralo. Carga do material desmontado e restos de obra em caminhão ou caçamba.
Critério de medição de projeto: Número de unidades previstas, segundo documentação gráfica de Projeto.
Critério de quantitativos de obra: Medir-se-á o número de unidades realmente executadas segundo especificações de Projeto.

| Código | Un | Descrição | Rendimento | Preço | Importância |
|---|---|---|---|---|---|
| mt15acc050ze | Un | Ralo de borracha EPDM, de saída vertical, de 80 mm de diâmetro, com grelha plana de borracha EPDM. (material) | 1 | 64.12 | 64.120 |
| mt36tie010ea | m | Tubo de PVC, série B, de 90 mm de diâmetro e 3 mm de espessura, com com extremo alargado. (material) | 1 | 12.16 | 12.160 |
| mo008 | h | Encanador. (mão de obra) | 0.343 | 42.82 | 14.687 |
| mo113 | h | Auxiliar de serviços gerais. (mão de obra) | 0.286 | 28.94 | 8.277 |
| % | % | Custos diretos complementares | 2 % | 99.244 | 1.985 |
|  |  | Custos diretos |  |  | 101.229 |

Resíduos:
- colocação: mt36tie010ea Tubo de PVC, série B, de 90 mm de diâmetro e 3 mm de espessura, com com extremo alargado; fator de resíduo 0.08
- demolição: ruo170203 Plástico. (componente de resíduo); rendimento 0.56 kg; Código LER 17 02 03; Massa do elemento 1 kg; Volume 0.001667 m3

## Recursos

**mt36tie010ea** m Tubo de PVC, série B, de 90 mm de diâmetro e 3 mm de espessura, com com extremo alargado
Dados técnicos: Custo energético 94.374 MJ; Emissão de CO2 1.729 kg; Código LER 17 02 03; Massa do elemento 1.23 kg; Volume 0.00205 m3
Resíduos:
- embalagem: re150101 Embalagens de papel e cartão. (componente de resíduo); rendimento 0.018 kg; Código LER 15 01 01; Massa do elemento 1 kg; Volume 0.001333 m3
- embalagem: re170201 Madeira. (componente de resíduo); rendimento 0.052 kg; Código LER 17 02 01; Massa do elemento 1 kg; Volume 0.000909 m3
- embalagem: re170203 Plástico. (componente de resíduo); rendimento 0.003 kg; Código LER 17 02 03; Massa do elemento 1 kg; Volume 0.001667 m3
