# Substituição de material de rejuntamento em piso cerâmico de cobertura plana

- Propriedade do ficheiro: CYPE Ingenieros S.A.
- Formato: FIEBDC-3/2016
- Programa: Gerador de preços para construção civil. CYPE Ingenieros, S.A.
- Data: 14/02/2025
- Âmbito geográfico: Brasil
- Moeda: BRL
- Custos indiretos: 3 %
- Despesas gerais: 13 %
- Lucro: 6 %
- IVA: 17 %

## Q Coberturas

### QA Planas acessíveis, não ventiladas

#### QAW Substituições

**QAW030** m² Substituição de material de rejuntamento em piso cerâmico de cobertura plana.
Remoção e limpeza do material de rejuntamento em piso cerâmico com junta aberta (separação entre 3 e 15 mm) de cobertura plana acessível, substituindo-o por argamassa de rejuntamento cimentosa melhorada, com absorção de água reduzida e resistência elevada à abrasão tipo CG 2 W A, cor branco, para juntas de 2 a 15 mm. Incluindo preparação da zona de trabalho e proteção dos elementos da envolvente que se devam manter, limpeza do piso, armazenamento e remoção dos restos da obra.
Inclui: Vazamento e limpeza do material de rejuntamento. Rejuntamento do piso. Limpeza do piso. Remoção e carga dos restos de obra.
Critério de medição de projeto: Superfície medida segundo documentação gráfica de Projeto.
Critério de quantitativos de obra: Medir-se-á a superfície realmente executada segundo especificações de Projeto.

| Código | Un | Descrição | Rendimento | Preço | Importância |
|---|---|---|---|---|---|
| mt09mcp020bB | kg | Argamassa de rejuntamento cimentosa melhorada, com absorção de água reduzida e resistência elevada à abrasão, tipo CG2 W A, cor branca, para juntas de 2 a 15 mm, à base de cimento de alta resistência, inertes selecionados, aditivos especiais e pigmentos, com efeito anti-caruncho, anti-verdete e preventivo das eflorescências, hidrorrepelente, especial para rejuntamento de todo tipo de peças cerâmicas e pedras naturais em zonas de proliferação de microrganismos. (material) | 0.01 | 4.21 | 0.042 |
| mo061 | h | Ajudante de ladrilhista. (mão de obra) | 0.137 | 31.49 | 4.314 |
| % | % | Custos diretos complementares | 2 % | 4.356 | 0.087 |
|  |  | Custos diretos |  |  | 4.443 |

Resíduos:
- colocação: mt09mcp020bB; fator de resíduo 0.07
- demolição: ruo170101 Resíduos de cimento. (componente de resíduo); rendimento 0.127 kg; Código LER 17 01 01; Massa do elemento 1 kg; Volume 0.000667 m3

## Recursos

**mt09mcp020bB** kg Argamassa de rejuntamento cimentosa melhorada
Dados técnicos: Custo energético 7.725 MJ; Emissão de CO2 0.576 kg; Código LER 17 09 04; Massa do elemento 1 kg; Volume 0.000667 m3
Resíduos:
- embalagem: re150101 Embalagens de papel e cartão. (componente de resíduo); rendimento 0.02 kg; Código LER 15 01 01; Massa do elemento 1 kg; Volume 0.001333 m3
- embalagem: re170201 Madeira. (componente de resíduo); rendimento 0.005 kg; Código LER 17 02 01; Massa do elemento 1 kg; Volume 0.000909 m3
- embalagem: re170203 Plástico. (componente de resíduo); rendimento 0.008 kg; Código LER 17 02 03; Massa do elemento 1 kg; Volume 0.001667 m3
