# Substituição de rodapé cerâmico em encontro com paramento vertical de cobertura plana

- Propriedade do ficheiro: CYPE Ingenieros S.A.
- Formato: FIEBDC-3/2016
- Programa: Gerador de preços para construção civil. CYPE Ingenieros, S.A.
- Data: 14/02/2025
- Âmbito geográfico: Brasil
- Moeda: BRL
- Custos indiretos: 3 %
- Despesas gerais: 13 %
- Lucro: 6 %
- IVA: 17 %

## Q Coberturas

### QA Planas acessíveis, não ventiladas

#### QAW Substituições

**QAW040** m Substituição de rodapé cerâmico em encontro com paramento vertical de cobertura plana.
Reparação de rodapé cerâmico deteriorado em encontro com paramento vertical de cobertura plana acessível, eliminando as peças danificadas e substituindo-as por rodapé de grés rústico, de 7 cm, 3 €/m, colocado com cimento cola de pega normal, C1 sem nenhuma característica adicional, cor cinza e rejuntamento com argamassa de rejuntamento cimentosa melhorada, com absorção de água reduzida e resistência elevada à abrasão tipo CG 2 W A, cor branco, para juntas de 2 a 15 mm. Incluindo preparação da zona de trabalho e proteção dos elementos da envolvente que se devam manter, limpeza, armazenamento, remoção e carga de entulho em caminhão ou caçamba.
Inclui: Remoção do rodapé danificado. Limpeza e preparação da superfície. Colocação do novo rodapé. Rejuntamento do rodapé substituído.
Critério de medição de projeto: Comprimento medido em projeção horizontal, segundo documentação gráfica de Projeto.
Critério de quantitativos de obra: Medir-se-á, em projeção horizontal, o comprimento realmente executado segundo especificações de Projeto.

| Código | Un | Descrição | Rendimento | Preço | Importância |
|---|---|---|---|---|---|
| mt18rcr010a300 | m | Rodapé cerâmico de grés rústico, de 7 cm de largura, R$ 3,00/m. (material) | 1 | 18.35 | 18.350 |
| mt09mcr021g | kg | Cimento cola de pega normal, C1, cor cinza. (material) | 0.24 | 0.86 | 0.206 |
| mt09mcp020bB | kg | Argamassa de rejuntamento cimentosa melhorada, com absorção de água reduzida e resistência elevada à abrasão, tipo CG2 W A, cor branca, para juntas de 2 a 15 mm, à base de cimento de alta resistência, inertes selecionados, aditivos especiais e pigmentos, com efeito anti-caruncho, anti-verdete e preventivo das eflorescências, hidrorrepelente, especial para rejuntamento de todo tipo de peças cerâmicas e pedras naturais em zonas de proliferação de microrganismos. (material) | 0.01 | 4.21 | 0.042 |
| mo023 | h | Ladrilhista. (mão de obra) | 0.212 | 33.34 | 7.068 |
| % | % | Custos diretos complementares | 2 % | 25.666 | 0.513 |
|  |  | Custos diretos |  |  | 26.179 |

Resíduos:
- colocação: mt18rcr010a300 Rodapé cerâmico de grés rústico, de 7 cm de largura, R$ 3,00/m; fator de resíduo 0.0385
- colocação: mt09mcr021g Cimento cola de pega normal, C1, cor cinza; fator de resíduo 0.07
- colocação: mt09mcp020bB; fator de resíduo 0.07
- demolição: ruo170101 Resíduos de cimento. (componente de resíduo); rendimento 0.665 kg; Código LER 17 01 01; Massa do elemento 1 kg; Volume 0.000667 m3
- demolição: ruo170103 Ladrilhos, telhas e materiais cerâmicos. (componente de resíduo); rendimento 0.84 kg; Código LER 17 01 03; Massa do elemento 1 kg; Volume 0.0008 m3

## Recursos

**mt18rcr010a300** m Rodapé cerâmico de grés rústico, de 7 cm de largura, R$ 3,00/m
Dados técnicos: Custo energético 12.700 MJ; Emissão de CO2 0.620 kg; Código LER 17 01 03; Massa do elemento 1.05 kg; Volume 0.00084 m3
Resíduos:
- embalagem: re150101 Embalagens de papel e cartão. (componente de resíduo); rendimento 0.034 kg; Código LER 15 01 01; Massa do elemento 1 kg; Volume 0.001333 m3
- embalagem: re170201 Madeira. (componente de resíduo); rendimento 0.004 kg; Código LER 17 02 01; Massa do elemento 1 kg; Volume 0.000909 m3

**mt09mcr021g** kg Cimento cola de pega normal, C1, cor cinza
Dados técnicos: Custo energético 3.871 MJ; Emissão de CO2 0.344 kg; Código LER 17 09 04; Massa do elemento 1 kg; Volume 0.000667 m3
Resíduos:
- embalagem: re170203 Plástico. (componente de resíduo); rendimento 0.003 kg; Código LER 17 02 03; Massa do elemento 1 kg; Volume 0.001667 m3

**mt09mcp020bB** kg Argamassa de rejuntamento cimentosa melhorada
Dados técnicos: Custo energético 7.725 MJ; Emissão de CO2 0.576 kg; Código LER 17 09 04; Massa do elemento 1 kg; Volume 0.000667 m3
Resíduos:
- embalagem: re150101 Embalagens de papel e cartão; rendimento 0.02 kg
- embalagem: re170201 Madeira; rendimento 0.005 kg
- embalagem: re170203 Plástico; rendimento 0.008 kg
