# Água furtada metálica

- Propriedade do ficheiro: CYPE Ingenieros S.A.
- Formato: FIEBDC-3/2016
- Programa: Gerador de preços para construção civil. CYPE Ingenieros, S.A.
- Data: 14/02/2025
- Âmbito geográfico: Brasil
- Moeda: BRL
- Custos indiretos: 3 %
- Despesas gerais: 13 %
- Lucro: 6 %
- IVA: 17 %

## Q Coberturas

### QR Arremates

#### QRL Águas furtadas, espigões e cumeeiras

**QRL010** m Água furtada metálica.
Formação de água furtada com pranchas de zinco de 0,60 mm de espessura e 450 mm de desenvolvimento, pré-formadas. Incluindo peças especiais, sobreposições, fixações, ligações a tubos de queda e junta de estanqueidade.
Inclui: Marcação e colocação do arremate. Fixação mecânica. Sobreposições e ligações a tubos de queda.
Critério de medição de projeto: Comprimento medido em verdadeira magnitude, segundo documentação gráfica de Projeto.
Critério de quantitativos de obra: Medir-se-á, em verdadeira magnitude, o comprimento realmente executado segundo especificações de Projeto.

| Código | Un | Descrição | Rendimento | Preço | Importância |
|---|---|---|---|---|---|
| mt13vaz010a | m | Prancha de zinco de 0,6 mm de espessura e 450 mm de desenvolvimento, pré-formada. (material) | 1.1 | 31.71 | 34.881 |
| mo020 | h | Pedreiro. (mão de obra) | 0.819 | 33.34 | 27.305 |
| mo077 | h | Ajudante de pedreiro. (mão de obra) | 0.572 | 31.49 | 18.012 |
| mo113 | h | Auxiliar de serviços gerais. (mão de obra) | 0.41 | 28.94 | 11.865 |
| % | % | Custos diretos complementares | 2 % | 92.063 | 1.841 |
|  |  | Custos diretos |  |  | 93.904 |

Resíduos:
- colocação: mt13vaz010a Prancha de zinco de 0,6 mm de espessura e 450 mm de desenvolvimento, pré-formada; fator de resíduo 0.06

## Recursos

**mt13vaz010a** m Prancha de zinco de 0,6 mm de espessura e 450 mm de desenvolvimento, pré-formada
Dados técnicos: Custo energético 92.228 MJ; Emissão de CO2 5.973 kg; Código LER 17 04 07; Massa do elemento 1.94 kg; Volume 0.001293 m3
Resíduos:
- embalagem: re170201 Madeira. (componente de resíduo); rendimento 0.022 kg; Código LER 17 02 01; Massa do elemento 1 kg; Volume 0.000909 m3
- embalagem: re170203 Plástico. (componente de resíduo); rendimento 0.004 kg; Código LER 17 02 03; Massa do elemento 1 kg; Volume 0.001667 m3
