# Limpeza de canaleta em cobertura inclinada

- Propriedade do ficheiro: CYPE Ingenieros S.A.
- Formato: FIEBDC-3/2016
- Programa: Gerador de preços para construção civil. CYPE Ingenieros, S.A.
- Data: 14/02/2025
- Âmbito geográfico: Brasil
- Moeda: BRL
- Custos indiretos: 3 %
- Despesas gerais: 13 %
- Lucro: 6 %
- IVA: 17 %

## Q Coberturas

### QT Inclinadas

#### QTK Preparação do suporte

**QTK010** m Limpeza de canaleta em cobertura inclinada.
Limpeza de canaleta em cobertura inclinada, retirando a sujeira acumulada (entulho, ninhos, folhas, etc.), com meios manuais.
Inclui: Limpeza do elemento. Desentupimento de tubos de queda. Remoção e acumulação de entulho. Carga de entulho em caminhão ou caçamba.
Critério de medição de projeto: Comprimento medido segundo documentação gráfica de Projeto.
Critério de quantitativos de obra: Medir-se-á o comprimento realmente executado segundo especificações de Projeto.

| Código | Un | Descrição | Rendimento | Preço | Importância |
|---|---|---|---|---|---|
| mo113 | h | Auxiliar de serviços gerais. (mão de obra) | 0.286 | 28.94 | 8.277 |
| % | % | Custos diretos complementares | 2 % | 8.277 | 0.166 |
|  |  | Custos diretos |  |  | 8.443 |
