# Ladrilhamento com azulejo acabamento liso

- Propriedade do ficheiro: CYPE INGENIEROS, S.A.
- Formato: FIEBDC-3/2002
- Âmbito geográfico: Brasil
- Moeda: BRL
- Custos indiretos: 3.00 %
- Despesas gerais: 13.00 %
- Lucro: 6.00 %
- IVA: 17.00 %

**RAG011** m² Ladrilhamento com azulejo acabamento liso, 15x15 cm, 8 €/m², capacidade de absorção de água E>10%, resistência ao deslizamento muito baixa, colocado sobre uma superfície suporte de alvenaria, em paramentos interiores, assente com argamassa de cimento M-5, sem junta (separação entre 1,5 e 3 mm); com cantoneiras de PVC.
Ladrilhamento com azulejo acabamento liso, 15x15 cm, 8 €/m², capacidade de absorção de água E>10%, com resistência ao deslizamento muito baixa, colocado sobre uma superfície suporte de alvenaria, em paramentos interiores, assente com argamassa de cimento M-5, espalhado sobre toda a face posterior da peça e ajustado com a ponta da colher, enchimento com o mesmo tipo de argamassa as aberturas que possam ter ficado, e rejuntamento com argamassa de rejuntamento cimentosa tipo L, cor branca, para juntas de até 3 mm. Inclusive preparação da superfície suporte através do umedecimento da alvenaria, chapiscado com argamassa de cimento fluido e picagem da superfície de elementos de concreto (pilares, etc.); marcação, cortes, cantoneiras de PVC, e juntas; acabamento e limpeza final.
Inclui: Preparação da superfície suporte. Marcação de níveis e disposição de ladrilhos. Colocação de mestras ou réguas. Preparação e aplicação da argamassa. Formação de juntas de movimento. Colocação dos ladrilhos. Execução de esquinas e cantos. Rejuntamento dos ladrilhos. Acabamento e limpeza final.
Critério de medição de projeto: Superfície medida segundo documentação gráfica de Projeto, descontando as aberturas de superfície maior de 3 m². Não foi incrementada a medição por perdas, uma vez que na composição se considerou 5% a mais.
Critério de quantitativos de obra: Medir-se-á a superfície realmente executada segundo especificações de Projeto, descontando as aberturas de superfície maior de 3 m².

| Código | Un | Descrição | Rendimento | Preço | Importância |
|---|---|---|---|---|---|
| mt09mor010c | m³ | Argamassa de cimento CEM II/B-L 32,5 N tipo M-5, confeccionada em obra com 230 kg/m³ de cimento e uma proporção em volume 1/6. (material) | 0.030 | 251.79 | 7.55 |
| mt19awa010 | m | Cantoneira de PVC em esquinas de ladrilho. (material) | 0.500 | 3.57 | 1.79 |
| mt19aba010a800 | m² | Azulejo cerâmico liso, 15x15 cm, R$ 8,00/m², capacidade de absorção de água E>10%. (material) | 1.050 | 34.08 | 35.78 |
| mt09mcp020bv | kg | Argamassa de rejuntamento cimentosa tipo L, cor branca, para juntas de até 3 mm, composto por cimento branco de alta resistência e aditivos especiais. (material) | 0.150 | 3.53 | 0.53 |
| mo024 | h | Ladrilhista (azulejista). (mão de obra) | 0.617 | 24.01 | 14.81 |
| mo062 | h | Ajudante de ladrilhista (azulejista). (mão de obra) | 0.308 | 20.67 | 6.37 |
| % | % | Custos diretos complementares | 2 % | 66.83 | 1.34 |
|  |  | Custos diretos |  |  | 68.17 |
