# Revestimento decorativo em fachadas e paramentos interiores

- Propriedade do ficheiro: CYPE INGENIEROS, S.A.
- Formato: FIEBDC-3/2002
- Âmbito geográfico: Brasil
- Moeda: BRL
- Custos indiretos: 3.00 %
- Despesas gerais: 13.00 %
- Lucro: 6.00 %
- IVA: 17.00 %

**RBC020** m² Revestimento decorativo em fachadas e paramentos interiores, com argamassa industrial para estuque em camada fina, tipo resistência à compressão maior ou igual a 6 N/mm², de 5 mm de espessura, cor branca, acabamento liso, para a realização da camada de acabamento em revestimentos contínuos bicamada.
Formação em fachadas e paramentos interiores, de camada de acabamento para revestimentos contínuos bicamada, com argamassa industrial para estuque em camada fina, tipo resistência à compressão maior ou igual a 6 N/mm², de 5 mm de espessura, cor branca, acabamento liso, composta de cimento branco, pó de mármore e aditivos orgânicos e inorgânicos. Aplicado manual ou mecanicamente sobre uma camada base de argamassa industrial (não incluída neste preço), e uma vez iniciado o endurecimento afagar o material com uma desempenadeira de madeira ou plástico. Incluindo parte proporcional de preparação da superfície suporte, formação de juntas, cantos, arestas, arremates nos encontros com paramentos, revestimentos ou outros elementos assentes na sua superfície, cura da argamassa, e proteção da esquadria com fita adesiva de pintor.
Inclui: Preparação da superfície suporte. Disposição dos panos de trabalho. Preparação da argamassa. Realização de juntas e pontos singulares. Aplicação e acabamento superficial. Cura da argamassa.
Critério de medição de projeto: Superfície medida segundo documentação gráfica de Projeto, descontando as aberturas de superfície maior de 3 m², adicionando em alternativa a superfície da parte interior da abertura, correspondente ao desenvolvimento de ombreiras e padieiras.
Critério de quantitativos de obra: Medir-se-á a superfície realmente executada segundo especificações de Projeto, descontando as aberturas de superfície maior de 3 m², adicionando em alternativa a superfície da parte interior da abertura, correspondente ao desenvolvimento de ombreiras e padieiras.

| Código | Un | Descrição | Rendimento | Preço | Importância |
|---|---|---|---|---|---|
| mt28moc020b | kg | Argamassa industrial para estuque em camada fina, tipo resistência à compressão maior ou igual a 6 N/mm², de 5 mm de espessura, cor branca, acabamento liso, composta de cimento branco, pó de mármore e aditivos orgânicos e inorgânicos, fornecida em sacos. (material) | 9.000 | 0.68 | 6.12 |
| mt27wav020a | m | Fita adesiva de pintor. (material) | 1.000 | 0.28 | 0.28 |
| mo039 | h | Pedreiro de acabamento. (mão de obra) | 0.421 | 21.83 | 9.19 |
| mo111 | h | Servente de pedreiro de acabamento. (mão de obra) | 0.421 | 19.80 | 8.34 |
| % | % | Custos diretos complementares | 4 % | 23.93 | 0.96 |
|  |  | Custos diretos |  |  | 24.89 |
