# Revestimento de paramentos até 3 m de altura

- Propriedade do ficheiro: CYPE INGENIEROS, S.A.
- Formato: FIEBDC-3/2002
- Âmbito geográfico: Brasil
- Moeda: BRL
- Custos indiretos: 3.00 %
- Despesas gerais: 13.00 %
- Lucro: 6.00 %
- IVA: 17.00 %

**RCP012** m² Revestimento de paramentos até 3 m de altura, com peças irregulares de pedra Itacolomi, de entre 1,5 e 2,5 cm de espessura, assentes argamassa colante para assentamento de pedras naturais rústicas em ambientes interiores.
Revestimento em paramento vertical, até 3 m de altura, com peças irregulares de pedra Itacolomi, de entre 1,5 e 2,5 cm de espessura, acabamento natural, assentes argamassa colante para assentamento de pedras naturais rústicas em ambientes interiores, composta de cimento cinza, areia de quartzo, aditivos e polímeros, densidade 1500 kg/m³ e enchimento das juntas com o mesmo material. Incluindo preparação prévia das pedras e do paramento suporte e limpeza final.
Inclui: Preparação da superfície suporte. Preparação das peças. Colocação das peças. Enchimento das juntas. Limpeza.
Critério de medição de projeto: Superfície medida segundo documentação gráfica de Projeto, descontando as aberturas de superfície maior de 1 m², adicionando em alternativa a superfície da parte interior da abertura, correspondente ao desenvolvimento de ombreiras e padieiras.
Critério de quantitativos de obra: Medir-se-á a superfície realmente executada segundo especificações de Projeto, descontando as aberturas de superfície maior de 1 m², adicionando em alternativa a superfície da parte interior da abertura, correspondente ao desenvolvimento de ombreiras e padieiras.

| Código | Un | Descrição | Rendimento | Preço | Importância |
|---|---|---|---|---|---|
| mt19pbr030l | m² | Peças irregulares de pedra Itacolomi, de entre 1,5 e 2,5 cm de espessura, acabamento natural. (material) | 1.000 | 24.35 | 24.35 |
| mt09mcr350f | kg | Argamassa colante para assentamento de pedras naturais rústicas em ambientes interiores, composta de cimento cinza, areia de quartzo, aditivos e polímeros, densidade 1500 kg/m³. (material) | 5.200 | 3.82 | 19.86 |
| mt08aaa010a | m³ | Água. (material) | 0.002 | 3.39 | 0.01 |
| mo022 | h | Colocador de pedra natural. (mão de obra) | 1.480 | 24.01 | 35.53 |
| mo060 | h | Ajudante de colocador de pedra natural. (mão de obra) | 1.480 | 20.67 | 30.59 |
| % | % | Custos diretos complementares | 2 % | 110.34 | 2.21 |
|  |  | Custos diretos |  |  | 112.55 |
