# Revestimento de paramento vertical

- Propriedade do ficheiro: CYPE INGENIEROS, S.A.
- Formato: FIEBDC-3/2002
- Âmbito geográfico: Brasil
- Moeda: BRL
- Custos indiretos: 3.00 %
- Despesas gerais: 13.00 %
- Lucro: 6.00 %
- IVA: 17.00 %

**RCP016** m² Revestimento de paramento vertical, até 3 m de altura, com placas de granito Cinza Andorinha, de 30x30x2 cm, acabamento polido, assentes com argamassa colante tipo ACII reforçadas com grampos de arame galvanizado ancorados em tela soldada de aço galvanizado e enchimento das juntas com argamassa de rejuntamento cimentícia tipo II, cor bege, para juntas entre 2 e 10 mm.
Revestimento em paramento vertical, até 3 m de altura, com placas de granito Cinza Andorinha, de 30x30x2 cm, acabamento polido, assentes com argamassa colante tipo ACII, composta de cimento cinza, areia de quartzo, aditivos e polímeros, densidade 1500 kg/m³, reforço com grampos de arame galvanizado fixados no tardoz das placas com massa plástica e ancorados em tela soldada de aço galvanizado fixada ao paramento através de chumbadores parabolt; rejuntamento com argamassa de rejuntamento cimentícia tipo II, cor bege, para juntas entre 2 e 10 mm.
Inclui: Implantação das placas no paramento conforme estereotomia indicada. Preparação da pedra natural e do paramento a revestir. Colocação dos grampos. Colocação da malha. Espalhamento da pasta adesiva sobre o paramento. Colocação das placas por fiadas, dispondo cruzetas de plástico nos vértices. Verificação do aprumo, nível e alinhamento da fiada de placas. Colocação das seguintes fiadas. Enchimento das juntas. Limpeza final do paramento.
Critério de medição de projeto: Superfície medida segundo documentação gráfica de Projeto, descontando as aberturas de superfície maior de 1 m², adicionando em alternativa a superfície da parte interior da abertura, correspondente ao desenvolvimento de ombreiras e padieiras. Não foi incrementada a medição por perdas, uma vez que na composição se considerou 5% a mais.
Critério de quantitativos de obra: Medir-se-á a superfície realmente executada segundo especificações de Projeto, descontando as aberturas de superfície maior de 1 m², adicionando em alternativa a superfície da parte interior da abertura, correspondente ao desenvolvimento de ombreiras e padieiras.

| Código | Un | Descrição | Rendimento | Preço | Importância |
|---|---|---|---|---|---|
| mt19pbr010draaa | m² | Placa de granito Cinza Andorinha, de 30x30x2 cm, acabamento polido. (material) | 1.050 | 200.92 | 210.97 |
| mt09mcr350b | kg | Argamassa colante tipo ACII composta de cimento cinza, areia de quartzo, aditivos e polímeros, densidade 1500 kg/m³, segundo ABNT NBR 14081. (material) | 8.000 | 1.03 | 8.24 |
| mt09mcr360af | kg | Argamassa de rejuntamento cimentícia tipo II, cor bege, para juntas entre 2 e 10 mm e utilização em ambientes interiores e exteriores, composta de cimento cinza, cargas minerais, pigmentos e aditivos, segundo ABNT NBR 14992. (material) | 0.482 | 3.62 | 1.74 |
| mt09var055a | m² | Tela soldada, com malha de 25x25 mm, de fios de 1,24 mm de diâmetro, de aço galvanizado, para reforço de revestimentos em paramentos verticais. (material) | 1.050 | 8.52 | 8.95 |
| mt08var050 | kg | Arame galvanizado para atar, de 1,30 mm de diâmetro. (material) | 0.111 | 2.49 | 0.28 |
| mt19paj160 | kg | Massa plástica adesiva, composta de resinas de poliéster e cargas minerais, para pedra natural. (material) | 0.311 | 28.66 | 8.91 |
| mt19paj170aa | Un | Chumbador parabolt de 1/4" de diâmetro e 1 3/4" de comprimento com porca e arruela. (material) | 9.000 | 1.13 | 10.17 |
| mt18acc050b | Un | Cruzetas de PVC para separação entre 3 e 15 mm. (material) | 11.111 | 0.07 | 0.78 |
| mt08aaa010a | m³ | Água. (material) | 0.003 | 3.39 | 0.01 |
| mo022 | h | Colocador de pedra natural. (mão de obra) | 1.576 | 24.01 | 37.84 |
| mo060 | h | Ajudante de colocador de pedra natural. (mão de obra) | 0.662 | 20.67 | 13.68 |
| % | % | Custos diretos complementares | 2 % | 301.57 | 6.03 |
|  |  | Custos diretos |  |  | 307.60 |
