# Verniz sintético para pisos de madeira

- Propriedade do ficheiro: CYPE Ingenieros S.A.
- Formato: FIEBDC-3/2016
- Programa: Gerador de preços para construção civil. CYPE Ingenieros, S.A.
- Data: 14/02/2025
- Âmbito geográfico: Brasil
- Moeda: BRL
- Custos indiretos: 3 %
- Despesas gerais: 13 %
- Lucro: 6 %
- IVA: 17 %

## R Revestimentos e forros

### RM Pinturas e tratamentos em madeira

#### RMB Vernizes

**RMB020** m² Verniz sintético para pisos de madeira.
Aplicação manual de duas demãos de verniz sintético de dois componentes, acabamento brilhante, inodoro, incolor, aplicada com trincha, rolo ou pistola, sem diluir, (rendimento: 0,166 l/m² cada demão); (), sobre superfície de pisos de madeira, em interiores.
Critérios considerados na determinação do preço da unidade de obra: O preço inclui a proteção dos elementos da envolvente que possam ser afetados durante os trabalhos, mas não inclui a preparação do suporte.
Inclui: Aplicação de uma demão de fundo e uma demão de acabamento.
Critério de medição de projeto: Superfície medida segundo documentação gráfica de Projeto.
Critério de quantitativos de obra: Medir-se-á a superfície realmente executada segundo especificações de Projeto.

| Código | Un | Descrição | Rendimento | Preço | Importância |
|---|---|---|---|---|---|
| mt27bsj070b | l | Verniz sintético de dois componentes para interior, incolor, acabamento brilhante, à base de resinas de poliuretano, com resistência ao deslizamento baixa, para aplicar com trincha, rolo ou pistola. (material) | 0.332 | 30.03 | 9.970 |
| mo038 | h | Pintor. (mão de obra) | 0.245 | 33.34 | 8.168 |
| mo076 | h | Ajudante de pintor. (mão de obra) | 0.061 | 31.49 | 1.921 |
| % | % | Custos diretos complementares | 2 % | 20.059 | 0.401 |
|  |  | Custos diretos |  |  | 20.460 |

Resíduos:
- colocação: mt27bsj070b; fator de resíduo 0.055

## Recursos

**mt27bsj070b** l Verniz sintético de dois componentes para interior
Dados técnicos: Custo energético 32.154 MJ; Emissão de CO2 1.909 kg; Código LER 08 01 11; Massa do elemento 1 kg; Volume 0.001111 m3
Resíduos:
- embalagem: re150104 Embalagens de metal. (componente de resíduo); rendimento 0.038 kg; Código LER 15 01 04; Massa do elemento 1 kg; Volume 0.001667 m3
