# Piso cerâmico. Colocação em camada grossa

- Propriedade do ficheiro: CYPE Ingenieros S.A.
- Formato: FIEBDC-3/2016
- Programa: Gerador de preços para construção civil. CYPE Ingenieros, S.A.
- Data: 14/02/2025
- Âmbito geográfico: Brasil
- Moeda: BRL
- Custos indiretos: 3 %
- Despesas gerais: 13 %
- Lucro: 6 %
- IVA: 17 %

## R Revestimentos e forros

### RS Pisos

#### RSG De peças cerâmicas

**RSG008** m² Piso cerâmico. Colocação em camada grossa.
Piso de placas cerâmicas esmaltadas, de 45x45 cm, resistência à abrasão PEI 4, com superfície acetinada, bordas arredondadas, gama média. COLOCAÇÃO: com argamassa de cimento cinza, confeccionada em obra, dosificação 1:3. REJUNTAMENTO: com argamassa de rejuntamento cimentícia tipo II, cor bege, para juntas entre 2 e 10 mm.
Inclui: Limpeza, nivelamento e preparação da superfície suporte. Marcação dos níveis de acabamento. Marcação da disposição das placas cerâmicas e juntas de movimento. Espalhamento da camada de argamassa. Colocação das placas cerâmicas. Formação de juntas de fracionamento, perimetrais e estruturais. Rejuntamento. Eliminação e limpeza do material sobrante. Limpeza final do piso.
Critério de medição de projeto: Superfície útil, medida segundo documentação gráfica de Projeto.
Critério de quantitativos de obra: Medir-se-á a superfície realmente executada segundo especificações de Projeto.

| Código | Un | Descrição | Rendimento | Preço | Importância |
|---|---|---|---|---|---|
| mt18brb010scob | m² | Placa cerâmica esmaltada, de 45x45 cm, resistência à abrasão PEI 4, com superfície acetinada, bordas arredondadas, gama média, para pisos, segundo ABNT NBR 13817. (material) | 1.05 | 54.66 | 57.393 |
| mt08cem002 | kg | Cimento cinza em sacos. (material) | 13.5 | 0.63 | 8.505 |
| mt01arg002a | m³ | Areia média lavada. (material) | 0.044 | 113.94 | 5.013 |
| mt09mcr360af | kg | Argamassa de rejuntamento cimentícia tipo II, cor bege, para juntas entre 2 e 10 mm e utilização em ambientes interiores e exteriores, composta de cimento cinza, cargas minerais, pigmentos e aditivos, segundo ABNT NBR 14992. (material) | 1.285 | 4.1 | 5.269 |
| mt08aaa010a | m³ | Água. (material) | 0.006 | 3.83 | 0.023 |
| mo023 | h | Ladrilhista. (mão de obra) | 0.991 | 33.34 | 33.040 |
| mo061 | h | Ajudante de ladrilhista. (mão de obra) | 0.416 | 31.49 | 13.100 |
| mo113 | h | Auxiliar de serviços gerais. (mão de obra) | 0.298 | 28.94 | 8.624 |
| % | % | Custos diretos complementares | 2 % | 130.967 | 2.619 |
|  |  | Custos diretos |  |  | 133.586 |

Resíduos:
- colocação: mt08cem002 Cimento cinza em sacos; fator de resíduo 0.0063
- colocação: mt01arg002a Areia média lavada; fator de resíduo 0.003
- colocação: mt09mcr360af; fator de resíduo 0.07

## Recursos

**mt08cem002** kg Cimento cinza em sacos
Dados técnicos: Custo energético 4.234 MJ; Emissão de CO2 0.734 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3

**mt01arg002a** m³ Areia média lavada
Dados técnicos: Custo energético 146.250 MJ; Emissão de CO2 7.800 kg; Código LER 01 04 09; Massa do elemento 1950 kg; Volume 1.21875 m3

**mt09mcr360af** kg Argamassa de rejuntamento cimentícia tipo II
Dados técnicos: Custo energético 7.725 MJ; Emissão de CO2 0.576 kg; Código LER 17 09 04; Massa do elemento 1 kg; Volume 0.000667 m3
Resíduos:
- embalagem: re150101 Embalagens de papel e cartão; rendimento 0.02 kg
- embalagem: re170201 Madeira; rendimento 0.005 kg
- embalagem: re170203 Plástico; rendimento 0.008 kg

**mt08aaa010a** m³ Água
Dados técnicos: Custo energético 60.000 MJ; Emissão de CO2 30.000 kg
