# Junta perimetral de dilatação em piso contínuo de concreto

- Propriedade do ficheiro: CYPE Ingenieros S.A.
- Formato: FIEBDC-3/2016
- Programa: Gerador de preços para construção civil. CYPE Ingenieros, S.A.
- Data: 27/03/2024
- Âmbito geográfico: Brasil
- Moeda: BRL
- Custos indiretos: 3 %
- Despesas gerais: 13 %
- Lucro: 6 %
- IVA: 17 %

## R Revestimentos e forros

### RS Pisos

#### RSN Juntas em pisos contínuos de concreto

**RSN110** m Junta perimetral de dilatação em piso contínuo de concreto.
Junta perimetral de dilatação de 10 mm de largura e 100 mm de profundidade, em piso contínuo de concreto, com lâmina de espuma de polietileno de alta densidade no encontro do piso com os paramentos que delimitam o seu perímetro e com todos aqueles elementos construtivos integrados na sua superfície, tais como pilares, ralos, câmaras de inspeção e muros.
Inclui: Implantação das juntas. Corte das lâminas. Colocação da lâmina de espuma de polietileno.
Critério de medição de projeto: Comprimento medido segundo documentação gráfica de Projeto.
Critério de quantitativos de obra: Medir-se-á o comprimento realmente executado segundo especificações de Projeto.

| Código | Un | Descrição | Rendimento | Preço | Importância |
|---|---|---|---|---|---|
| mt16pnc021b | m² | Tela de espuma de polietileno de alta densidade, de 10 mm de espessura; proporcionando uma redução do nível global de pressão sonora a ruído de impacto de 20 dB. (material) | 0.105 | 25.59 | 2.687 |
| mo113 | h | Auxiliar de serviços gerais. (mão de obra) | 0.062 | 27.81 | 1.724 |
| % | % | Custos diretos complementares | 2 % | 4.411 | 0.088 |
|  |  | Custos diretos |  |  | 4.499 |

Resíduos:
- colocação: mt16pnc021b; fator de resíduo 0.06

## Recursos

**mt16pnc021b** m² Tela de espuma de polietileno de alta densidade
Dados técnicos: Custo energético 50.289 MJ; Emissão de CO2 1.816 kg; Código LER 17 06 04; Massa do elemento 0.35 kg; Volume 0.000583 m3
Resíduos:
- embalagem: re170203 Plástico. (componente de resíduo); rendimento 0.024 kg; Código LER 17 02 03; Massa do elemento 1 kg; Volume 0.001667 m3
