# Piso de borracha

- Propriedade do ficheiro: CYPE Ingenieros S.A.
- Formato: FIEBDC-3/2016
- Programa: Gerador de preços para construção civil. CYPE Ingenieros, S.A.
- Data: 14/02/2025
- Âmbito geográfico: Brasil
- Moeda: BRL
- Custos indiretos: 3 %
- Despesas gerais: 13 %
- Lucro: 6 %
- IVA: 17 %

## R Revestimentos e forros

### RS Pisos

#### RSS De borracha, de linóleo e vinílicos

**RSS010** m² Piso de borracha.
Piso de borracha, cor preto, com botões, fornecido em rolos de 1000x12000x2,5 mm. Colocação em obra: com adesivo de contato, sobre camada fina de nivelação.
Critérios considerados na determinação do preço da unidade de obra: O preço não inclui a camada fina de nivelação.
Inclui: Implantação e recorte do piso. Aplicação da cola. Colocação do piso. Resolução de encontros e pontos singulares. Eliminação e limpeza do material sobrante. Limpeza final do piso.
Critério de medição de projeto: Superfície útil, medida segundo documentação gráfica de Projeto.
Critério de quantitativos de obra: Medir-se-á a superfície realmente executada segundo especificações de Projeto.

| Código | Un | Descrição | Rendimento | Preço | Importância |
|---|---|---|---|---|---|
| mt18dww010a | kg | Adesivo de contato à base de resina acrílica em dispersão aquosa, para piso de borracha, linóleo, PVC, carpete e têxtil. (material) | 0.25 | 13.88 | 3.470 |
| mt18dsi010i | m² | Lâmina de borracha, cor preto, com botões; fornecida em rolos de 1000x12000x2,5 mm. (material) | 1.05 | 78.95 | 82.898 |
| mo026 | h | Colocador de revestimentos flexíveis. (mão de obra) | 0.199 | 33.34 | 6.635 |
| mo064 | h | Ajudante de colocador de revestimentos flexíveis. (mão de obra) | 0.099 | 31.49 | 3.118 |
| % | % | Custos diretos complementares | 2 % | 96.121 | 1.922 |
|  |  | Custos diretos |  |  | 98.043 |

Resíduos:
- colocação: mt18dww010a Adesivo de contato à base de resina acrílica em dispersão aquosa, para piso de borracha, linóleo, PVC, carpete e têxtil; fator de resíduo 0.038943
- colocação: mt18dsi010i Lâmina de borracha, cor preto, com botões; fornecida em rolos de 1000x12000x2,5 mm; fator de resíduo 0.035

## Recursos

**mt18dww010a** kg Adesivo de contato à base de resina acrílica em dispersão aquosa, para piso de borracha, linóleo, PVC, carpete e têxtil
Dados técnicos: Custo energético 75.527 MJ; Emissão de CO2 2.872 kg; Código LER 17 09 04; Massa do elemento 1 kg; Volume 0.000667 m3
Resíduos:
- embalagem: re170203 Plástico. (componente de resíduo); rendimento 0.003 kg; Código LER 17 02 03; Massa do elemento 1 kg; Volume 0.001667 m3

**mt18dsi010i** m² Lâmina de borracha, cor preto, com botões; fornecida em rolos de 1000x12000x2,5 mm
Dados técnicos: Custo energético 273.302 MJ; Emissão de CO2 11.947 kg; Código LER 17 02 03; Massa do elemento 3 kg; Volume 0.005 m3
Resíduos:
- embalagem: re170203 Plástico; rendimento 0.07 kg
