# Piso vinílico homogêneo, em rolo

- Propriedade do ficheiro: CYPE Ingenieros S.A.
- Formato: FIEBDC-3/2016
- Programa: Gerador de preços para construção civil. CYPE Ingenieros, S.A.
- Data: 14/02/2025
- Âmbito geográfico: Brasil
- Moeda: BRL
- Custos indiretos: 3 %
- Despesas gerais: 13 %
- Lucro: 6 %
- IVA: 17 %

## R Revestimentos e forros

### RS Pisos

#### RSS De borracha, de linóleo e vinílicos

**RSS030** m² Piso vinílico homogêneo, em rolo.
Piso vinílico homogêneo, de 2,0 mm de espessura, com tratamento de proteção superficial à base de poliuretano, cor a escolher; fornecido em rolos de 200 cm de largura; peso total: 3150 g/m²; classificação ao uso, segundo ISO 10874: classe 23 para uso doméstico; classe 34 para uso comercial; classe 43 para uso industrial; redução dos ruído de impacto 4 dB, segundo ISO 10140; Euroclasse Bfl-s1 de reação ao fogo. Colocação em obra: com adesivo à base de copolímeros acrílicos modificados em dispersão aquosa, sobre camada fina de nivelação.
Critérios considerados na determinação do preço da unidade de obra: O preço não inclui a camada fina de nivelação.
Inclui: Implantação e recorte do piso. Aplicação da cola. Colocação do piso. Solda de união e juntas entre rolos. Resolução de encontros e pontos singulares. Eliminação e limpeza do material sobrante. Limpeza final do piso.
Critério de medição de projeto: Superfície útil, medida segundo documentação gráfica de Projeto, descontando as aberturas de superfície maior de 1 m².
Critério de quantitativos de obra: Medir-se-á a superfície realmente executada segundo especificações de Projeto, descontando as aberturas de superfície maior de 1 m².

| Código | Un | Descrição | Rendimento | Preço | Importância |
|---|---|---|---|---|---|
| mt18adq020a | kg | Adesivo à base de copolímeros acrílicos modificados em dispersão aquosa, sem dissolventes, cor bege, para aplicar em interiores, para a colagem de pisos de PVC, linóleo e carpete. (material) | 0.375 | 12.3 | 4.613 |
| mt18dsi030a | m² | Lâmina homogênea de PVC, de 2 mm de espessura, com tratamento de proteção superficial à base de poliuretano, cor a escolher; fornecida em rolos de 200 cm de largura; peso total: 3150 g/m²; classificação ao uso, segundo ISO 10874: classe 23 para uso doméstico; classe 34 para uso comercial; classe 43 para uso industrial; redução dos ruído de impacto 4 dB, segundo ISO 10140; Euroclasse Bfl-s1 de reação ao fogo. (material) | 1.11 | 55.86 | 62.005 |
| mo026 | h | Colocador de revestimentos flexíveis. (mão de obra) | 0.223 | 33.34 | 7.435 |
| mo064 | h | Ajudante de colocador de revestimentos flexíveis. (mão de obra) | 0.124 | 31.49 | 3.905 |
| % | % | Custos diretos complementares | 2 % | 77.958 | 1.559 |
|  |  | Custos diretos |  |  | 79.517 |

Resíduos:
- colocação: mt18dsi030a; fator de resíduo 0.0480892

## Recursos

**mt18dsi030a** m² Lâmina homogênea de PVC
Dados técnicos: Custo energético 261.094 MJ; Emissão de CO2 9.201 kg; Código LER 17 02 03; Massa do elemento 3.15 kg; Volume 0.00525 m3
Resíduos:
- embalagem: re170203 Plástico. (componente de resíduo); rendimento 0.033 kg; Código LER 17 02 03; Massa do elemento 1 kg; Volume 0.001667 m3
