# Piso vinílico heterogéneo, em placas

- Propriedade do ficheiro: CYPE Ingenieros S.A.
- Formato: FIEBDC-3/2016
- Programa: Gerador de preços para construção civil. CYPE Ingenieros, S.A.
- Data: 19/06/2025
- Âmbito geográfico: Brasil
- Moeda: BRL
- Custos indiretos: 3 %
- Despesas gerais: 13 %
- Lucro: 6 %
- IVA: 17 %

## R Revestimentos e forros

### RS Pisos

#### RSS De borracha, de linóleo e vinílicos

**RSS041** m² Piso vinílico heterogéneo, em placas.
Piso vinílico heterogéneo cor a escolher, Classe 31: Comercial moderado, fornecido em placas de 455x455x3 mm. Colocação em obra: com adesivo à base de copolímeros acrílicos modificados em dispersão aquosa, sobre camada fina de nivelação.
Critérios considerados na determinação do preço da unidade de obra: O preço não inclui a camada fina de nivelação.
Inclui: Implantação e recorte do piso. Aplicação da cola. Colocação do piso. Resolução de encontros e pontos singulares. Eliminação e limpeza do material sobrante. Limpeza final do piso.
Critério de medição de projeto: Superfície útil, medida segundo documentação gráfica de Projeto, descontando as aberturas de superfície maior de 1 m².
Critério de quantitativos de obra: Medir-se-á a superfície realmente executada segundo especificações de Projeto, descontando as aberturas de superfície maior de 1 m².

| Código | Un | Descrição | Rendimento | Preço | Importância |
|---|---|---|---|---|---|
| mt18adq020a | kg | Adesivo à base de copolímeros acrílicos modificados em dispersão aquosa, sem dissolventes, cor bege, para aplicar em interiores, para a colagem de pisos de PVC, linóleo e carpete. (material) | 0.375 | 12.3 | 4.613 |
| mt18pve010aa | m² | Placa heterogénea de PVC, para interior, cor a escolher, de 455x455x3 mm, Classe 31: Comercial moderado segundo ISO 10874, bactericida, Euroclasse B-s2, d0 de reação ao fogo. (material) | 1.05 | 36.43 | 38.252 |
| mo026 | h | Colocador de revestimentos flexíveis. (mão de obra) | 0.298 | 33.34 | 9.935 |
| mo064 | h | Ajudante de colocador de revestimentos flexíveis. (mão de obra) | 0.149 | 31.49 | 4.692 |
| % | % | Custos diretos complementares | 2 % | 57.492 | 1.150 |
|  |  | Custos diretos |  |  | 58.642 |

Resíduos:
- colocação: mt18pve010aa; fator de resíduo 0.0544912

## Recursos

**mt18pve010aa** m² Placa heterogénea de PVC
Dados técnicos: Custo energético 256.352 MJ; Emissão de CO2 28.066 kg; Código LER 17 02 03; Massa do elemento 5.721 kg; Volume 0.009535 m3
Resíduos:
- embalagem: re170203 Plástico. (componente de resíduo); rendimento 0.031 kg; Código LER 17 02 03; Massa do elemento 1 kg; Volume 0.001667 m3
