# Piso vinílico heterogéneo, acústico, em rolo

- Propriedade do ficheiro: CYPE Ingenieros S.A.
- Formato: FIEBDC-3/2016
- Programa: Gerador de preços para construção civil. CYPE Ingenieros, S.A.
- Data: 14/02/2025
- Âmbito geográfico: Brasil
- Moeda: BRL
- Custos indiretos: 3 %
- Despesas gerais: 13 %
- Lucro: 6 %
- IVA: 17 %

## R Revestimentos e forros

### RS Pisos

#### RSS De borracha, de linóleo e vinílicos

**RSS042** m² Piso vinílico heterogéneo, acústico, em rolo.
Piso vinílico heterogéneo, acústico, de 3,3 mm de espessura total, com camada de utilização de 0,5 mm de espessura, com tratamento de proteção superficial à base de poliuretano, cor a escolher e revés de polietileno expandido de células fechadas, de alta densidade; fornecido em rolos de 200 cm de largura; peso total: 2800 g/m²; classificação ao uso, segundo ISO 10874: classe 23 para uso doméstico; classe 33 para uso comercial; classe 42 para uso industrial; redução dos ruído de impacto 19 dB, segundo ISO 10140; Euroclasse Bfl-s1 de reação ao fogo. Colocação em obra: com adesivo à base de copolímeros acrílicos modificados em dispersão aquosa, sobre camada fina de nivelação.
Critérios considerados na determinação do preço da unidade de obra: O preço não inclui a camada fina de nivelação.
Inclui: Implantação e recorte do piso. Aplicação da cola. Colocação do piso. Solda de união e juntas entre rolos. Resolução de encontros e pontos singulares. Eliminação e limpeza do material sobrante. Limpeza final do piso.
Critério de medição de projeto: Superfície útil, medida segundo documentação gráfica de Projeto, descontando as aberturas de superfície maior de 1 m².
Critério de quantitativos de obra: Medir-se-á a superfície realmente executada segundo especificações de Projeto, descontando as aberturas de superfície maior de 1 m².

| Código | Un | Descrição | Rendimento | Preço | Importância |
|---|---|---|---|---|---|
| mt18adq020a | kg | Adesivo à base de copolímeros acrílicos modificados em dispersão aquosa, sem dissolventes, cor bege, para aplicar em interiores, para a colagem de pisos de PVC, linóleo e carpete. (material) | 0.375 | 12.3 | 4.613 |
| mt18dsi055a | m² | Lâmina heterogénea de PVC, de 3,3 mm de espessura total, com camada de utilização de 0,5 mm de espessura com tratamento de proteção superficial à base de poliuretano, cor a escolher, e revés de polietileno expandido de células fechadas, de alta densidade; fornecida em rolos de 200 cm de largura; peso total: 2800 g/m²; classificação ao uso, segundo ISO 10874: classe 23 para uso doméstico; classe 33 para uso comercial; classe 42 para uso industrial; redução dos ruído de impacto 19 dB, segundo ISO 10140; Euroclasse Bfl-s1 de reação ao fogo. (material) | 1.1 | 92.53 | 101.783 |
| mo026 | h | Colocador de revestimentos flexíveis. (mão de obra) | 0.536 | 33.34 | 17.870 |
| mo064 | h | Ajudante de colocador de revestimentos flexíveis. (mão de obra) | 0.298 | 31.49 | 9.384 |
| % | % | Custos diretos complementares | 2 % | 133.650 | 2.673 |
|  |  | Custos diretos |  |  | 136.323 |

Resíduos:
- colocação: mt18dsi055a; fator de resíduo 0.0360143

## Recursos

**mt18dsi055a** m² Lâmina heterogénea de PVC
Dados técnicos: Custo energético 232.944 MJ; Emissão de CO2 8.221 kg; Código LER 17 02 03; Massa do elemento 2.8 kg; Volume 0.004667 m3
Resíduos:
- embalagem: re170203 Plástico. (componente de resíduo); rendimento 0.039 kg; Código LER 17 02 03; Massa do elemento 1 kg; Volume 0.001667 m3
