# Arremate para forro contínuo de placas de gesso acartonado

- Propriedade do ficheiro: CYPE Ingenieros S.A.
- Formato: FIEBDC-3/2016
- Programa: Gerador de preços para construção civil. CYPE Ingenieros, S.A.
- Data: 29/05/2024
- Âmbito geográfico: Brasil
- Moeda: BRL
- Custos indiretos: 3 %
- Despesas gerais: 13 %
- Lucro: 6 %
- IVA: 17 %

## R Revestimentos e forros

### RT Forros em interiores

#### RTC Contínuos, de placas de gesso acartonado

**RTC020** m Arremate para forro contínuo de placas de gesso acartonado.
Arremate vertical em mudança de nível de forro contínuo, através de placa de gesso acartonado standard ST, de 12,5 mm de espessura, de superfície lisa e com as bordas rebaixados, fixadas com massa de colagem, para fechar um espaço de 20 cm de altura. Inclusive corte, fixação com cola, massa de juntas e fita microperfurada de papel.
Inclui: Marcação do traçado do arremate nos paramentos. Disposição e corte das peças. Aplicação da massa de colagem. Fixação das placas. Resolução de encontros e pontos singulares. Tratamento de juntas.
Critério de medição de projeto: Comprimento medido segundo documentação gráfica de Projeto.
Critério de quantitativos de obra: Medir-se-á o comprimento realmente executado segundo especificações de Projeto.

| Código | Un | Descrição | Rendimento | Preço | Importância |
|---|---|---|---|---|---|
| mt12qsg010a | m² | Placa de gesso acartonado standard ST, de 12,5 mm de espessura, de superfície lisa e com as bordas rebaixados, segundo ABNT NBR 14715. (material) | 0.231 | 14.75 | 3.407 |
| mt12qsg110 | kg | Cola para placas de gesso acartonado. (material) | 0.3 | 2.41 | 0.723 |
| mt12qsg090 | kg | Massa de juntas para placas de gesso acartonado. (material) | 0.4 | 2.83 | 1.132 |
| mt12qsg100a | m | Fita microperfurada de papel, de 50 mm de largura, para acabamento de juntas de placas de gesso acartonado. (material) | 2.1 | 0.16 | 0.336 |
| mo015 | h | Montador de forros. (mão de obra) | 0.605 | 33.54 | 20.292 |
| mo082 | h | Ajudante de montador de forros. (mão de obra) | 0.605 | 27.93 | 16.898 |
| % | % | Custos diretos complementares | 2 % | 42.788 | 0.856 |
|  |  | Custos diretos |  |  | 43.644 |

Resíduos:
- colocação: mt12qsg010a; fator de resíduo 0.018
- colocação: mt12qsg090 Massa de juntas para placas de gesso acartonado; fator de resíduo 0.03

## Recursos

**mt12qsg010a** m² Placa de gesso acartonado standard ST
Dados técnicos: Custo energético 197.338 MJ; Emissão de CO2 2.944 kg; Código LER 17 08 02; Massa do elemento 7.5 kg; Volume 0.0075 m3
Resíduos:
- embalagem: re170203 Plástico. (componente de resíduo); rendimento 0.004 kg; Código LER 17 02 03; Massa do elemento 1 kg; Volume 0.001667 m3

**mt12qsg090** kg Massa de juntas para placas de gesso acartonado
Dados técnicos: Custo energético 12.798 MJ; Emissão de CO2 0.436 kg; Código LER 17 08 02; Massa do elemento 1 kg; Volume 0.001 m3
Resíduos:
- embalagem: re170203 Plástico; rendimento 0.02 kg
