# Moldura de escaiola, para decoração perimetral de teto

- Propriedade do ficheiro: CYPE Ingenieros S.A.
- Formato: FIEBDC-3/2016
- Programa: Gerador de preços para construção civil. CYPE Ingenieros, S.A.
- Data: 14/02/2025
- Âmbito geográfico: Brasil
- Moeda: BRL
- Custos indiretos: 3 %
- Despesas gerais: 13 %
- Lucro: 6 %
- IVA: 17 %

## R Revestimentos e forros

### RT Forros em interiores

#### RTP Pré-fabricados de escaiola

**RTP010** m Moldura de escaiola, para decoração perimetral de teto.
Moldura lisa de escaiola, de 3x2x101 cm, para decoração perimetral de teto, fixada com cola para escaiola. Inclusive acessórios de fixação.
Inclui: Marcação do traçado da moldura nos paramentos. Disposição e corte das peças. Humidificação da base de fixação. Espalhamento da cola. Colocação e rejuntamento das peças. Correção de falhas de encontros entre peças, esquinas e cantos.
Critério de medição de projeto: Comprimento medido segundo documentação gráfica de Projeto.
Critério de quantitativos de obra: Medir-se-á o comprimento realmente executado segundo especificações de Projeto.

| Código | Un | Descrição | Rendimento | Preço | Importância |
|---|---|---|---|---|---|
| mt12rea010a | m | Moldura lisa de escaiola, de 3x2x101 cm. (material) | 1.05 | 6.7 | 7.035 |
| mt09eyc030 | kg | Cola para escaiola. (material) | 0.2 | 0.86 | 0.172 |
| mo035 | h | Escaiolador. (mão de obra) | 0.194 | 33.34 | 6.468 |
| % | % | Custos diretos complementares | 2 % | 13.675 | 0.274 |
|  |  | Custos diretos |  |  | 13.949 |

Resíduos:
- colocação: mt12rea010a Moldura lisa de escaiola, de 3x2x101 cm; fator de resíduo 0.0154523

## Recursos

**mt12rea010a** m Moldura lisa de escaiola, de 3x2x101 cm
Dados técnicos: Custo energético 4.525 MJ; Emissão de CO2 0.202 kg; Código LER 17 08 02; Massa do elemento 1.3 kg; Volume 0.0013 m3
Resíduos:
- embalagem: re170203 Plástico. (componente de resíduo); rendimento 0.001 kg; Código LER 17 02 03; Massa do elemento 1 kg; Volume 0.001667 m3
