# Mísula de escaiola

- Propriedade do ficheiro: CYPE Ingenieros S.A.
- Formato: FIEBDC-3/2016
- Programa: Gerador de preços para construção civil. CYPE Ingenieros, S.A.
- Data: 19/06/2025
- Âmbito geográfico: Brasil
- Moeda: BRL
- Custos indiretos: 3 %
- Despesas gerais: 13 %
- Lucro: 6 %
- IVA: 17 %

## R Revestimentos e forros

### RT Forros em interiores

#### RTP Pré-fabricados de escaiola

**RTP300** Un Mísula de escaiola.
Mísula de escaiola, de 5x8x4 cm, para colocação saliente em parede ou pilastra, fixada com cola para escaiola. Inclusive acessórios de fixação.
Inclui: Implantação da peça. Humidificação da base de fixação. Espalhamento da cola. Colocação e rejuntamento da peça.
Critério de medição de projeto: Número de unidades previstas, segundo documentação gráfica de Projeto.
Critério de quantitativos de obra: Medir-se-á o número de unidades realmente colocadas segundo especificações de Projeto.

| Código | Un | Descrição | Rendimento | Preço | Importância |
|---|---|---|---|---|---|
| mt12rea260a | Un | Mísula de escaiola, de 5x8x4 cm, para colocação saliente em parede ou pilastra. (material) | 1.05 | 8.05 | 8.453 |
| mt09eyc030 | kg | Cola para escaiola. (material) | 0.01 | 0.86 | 0.009 |
| mo035 | h | Escaiolador. (mão de obra) | 0.181 | 33.34 | 6.035 |
| % | % | Custos diretos complementares | 2 % | 14.497 | 0.290 |
|  |  | Custos diretos |  |  | 14.787 |

Resíduos:
- colocação: mt12rea260a Mísula de escaiola, de 5x8x4 cm, para colocação saliente em parede ou pilastra; fator de resíduo 0.021

## Recursos

**mt12rea260a** Un Mísula de escaiola, de 5x8x4 cm, para colocação saliente em parede ou pilastra
Dados técnicos: Custo energético 0.511 MJ; Emissão de CO2 0.020 kg; Código LER 17 08 02; Massa do elemento 0.12 kg; Volume 0.00012 m3
Resíduos:
- embalagem: re170203 Plástico. (componente de resíduo); rendimento 0.001 kg; Código LER 17 02 03; Massa do elemento 1 kg; Volume 0.001667 m3
