# Chaminé de escaiola

- Propriedade do ficheiro: CYPE Ingenieros S.A.
- Formato: FIEBDC-3/2016
- Programa: Gerador de preços para construção civil. CYPE Ingenieros, S.A.
- Data: 14/02/2025
- Âmbito geográfico: Brasil
- Moeda: BRL
- Custos indiretos: 3 %
- Despesas gerais: 13 %
- Lucro: 6 %
- IVA: 17 %

## R Revestimentos e forros

### RT Forros em interiores

#### RTP Pré-fabricados de escaiola

**RTP330** Un Chaminé de escaiola.
Chaminé de escaiola, de 117x156x21,2 cm, formada por marco e prateleira na sua parte superior, fixada com cola para escaiola. Inclusive acessórios de fixação.
Inclui: Implantação da peça. Humidificação da base de fixação. Espalhamento da cola. Colocação e rejuntamento da peça.
Critério de medição de projeto: Número de unidades previstas, segundo documentação gráfica de Projeto.
Critério de quantitativos de obra: Medir-se-á o número de unidades realmente colocadas segundo especificações de Projeto.

| Código | Un | Descrição | Rendimento | Preço | Importância |
|---|---|---|---|---|---|
| mt12rea300a | Un | Chaminé de escaiola, de 117x156x21,2 cm, formada por marco e prateleira na sua parte superior. (material) | 1.05 | 1273.95 | 1337.648 |
| mt09eyc030 | kg | Cola para escaiola. (material) | 0.73 | 0.86 | 0.628 |
| mo035 | h | Escaiolador. (mão de obra) | 0.266 | 33.34 | 8.868 |
| % | % | Custos diretos complementares | 2 % | 1347.144 | 26.943 |
|  |  | Custos diretos |  |  | 1374.087 |
