# Forro contínuo de painéis de PVC

- Propriedade do ficheiro: CYPE Ingenieros S.A.
- Formato: FIEBDC-3/2016
- Programa: Gerador de preços para construção civil. CYPE Ingenieros, S.A.
- Data: 27/03/2024
- Âmbito geográfico: Brasil
- Moeda: BRL
- Custos indiretos: 3 %
- Despesas gerais: 13 %
- Lucro: 6 %
- IVA: 17 %

## R Revestimentos e forros

### RT Forros em interiores

#### RTV Contínuos, de PVC

**RTV020** m² Forro contínuo de painéis de PVC.
Forro contínuo fixado diretamente à estrutura existente, situado a uma altura menor de 4 m, constituído por: PAINÉIS: painéis alveolares de PVC, sem ranhurado longitudinal, de 100x3000 mm e 8 mm de espessura, acabamento cor branca gelo, fixados com parafusos autoatarraxantes de aço zincado à estrutura existente.
Inclui: Corte dos painéis. Colocação dos painéis. Resolução de encontros e pontos singulares.
Critério de medição de projeto: Superfície medida entre paramentos, segundo documentação gráfica de Projeto, sem descontar aberturas para instalações.
Critério de quantitativos de obra: Medir-se-á a superfície realmente executada segundo especificações de Projeto, sem descontar aberturas para instalações.

| Código | Un | Descrição | Rendimento | Preço | Importância |
|---|---|---|---|---|---|
| mt12ftc010aa | m² | Painel alveolar de PVC, sem ranhurado longitudinal, de 100x3000 mm e 8 mm de espessura, acabamento cor branca gelo. (material) | 1.05 | 16.78 | 17.619 |
| mt08var202ab | Un | Parafuso autoatarraxante de aço zincado com cabeça panela e fenda Philips, de 2,9 mm de diâmetro e 9,5 mm de comprimento. (material) | 10 | 0.12 | 1.200 |
| mo015 | h | Montador de forros. (mão de obra) | 0.313 | 33.54 | 10.498 |
| mo082 | h | Ajudante de montador de forros. (mão de obra) | 0.116 | 27.93 | 3.240 |
| % | % | Custos diretos complementares | 2 % | 32.557 | 0.651 |
|  |  | Custos diretos |  |  | 33.208 |

Resíduos:
- colocação: mt12ftc010aa Painel alveolar de PVC, sem ranhurado longitudinal, de 100x3000 mm e 8 mm de espessura, acabamento cor branca gelo; fator de resíduo 0.056

## Recursos

**mt12ftc010aa** m² Painel alveolar de PVC, sem ranhurado longitudinal, de 100x3000 mm e 8 mm de espessura, acabamento cor branca gelo
Dados técnicos: Custo energético 87.500 MJ; Emissão de CO2 9.465 kg; Código LER 17 02 03; Massa do elemento 1.91 kg; Volume 0.003183 m3
Resíduos:
- embalagem: re170203 Plástico. (componente de resíduo); rendimento 0.03 kg; Código LER 17 02 03; Massa do elemento 1 kg; Volume 0.001667 m3
