# Reparação de revestimento em paredes deterioradas

- Propriedade do ficheiro: CYPE Ingenieros S.A.
- Formato: FIEBDC-3/2016
- Programa: Gerador de preços para construção civil. CYPE Ingenieros, S.A.
- Data: 08/08/2023
- Âmbito geográfico: Brasil
- Moeda: BRL
- Custos indiretos: 3 %
- Despesas gerais: 13 %
- Lucro: 6 %
- IVA: 17 %

## R Revestimentos e forros

### RU Argamassas industrializadas para restauração

#### RUC Argamassa de cal

**RUC010** m² Reparação de revestimento em paredes deterioradas.
Reparação de revestimento em paredes deterioradas. CAMADA BASE: argamassa de cal hidráulica natural transpirável, de 20 mm de espessura, aplicada em uma camada, aplicada manualmente; CAMADA DE ACABAMENTO: argamassa de cal, resistência à compressão maior ou igual a 6 N/mm², absorção de água por capilaridade menor de 0,2 kg/m² min½, cor branca, de 2 mm de espessura, aplicada em uma camada, aplicada manualmente.
Inclui: Aplicação da camada base. Aplicação da camada de acabamento.
Critério de medição de projeto: Superfície medida segundo documentação gráfica de Projeto.
Critério de quantitativos de obra: Medir-se-á a superfície realmente executada segundo especificações de Projeto.

| Código | Un | Descrição | Rendimento | Preço | Importância |
|---|---|---|---|---|---|
| mt08aaa010a | m³ | Água. (material) | 0.001 | 3.78 | 0.004 |
| mt28mmr040b | kg | Argamassa de cal hidráulica natural transpirável, cor avelã claro, composta por cal hidráulica natural, com resistência à compressão de 3,5 a 10 N/mm², inertes selecionados e aditivos, resistência à compressão de 1,5 a 5 N/mm². (material) | 29 | 1.72 | 49.880 |
| mt28mmr020c | kg | Argamassa de cal, resistência à compressão maior ou igual a 6 N/mm², absorção de água por capilaridade menor de 0,2 kg/m² min½, cor branca, composta por cal hidráulica natural, com resistência à compressão de 3,5 a 10 N/mm², pozolanas, inertes selecionados e aditivos, com muito baixo conteúdo de compostos orgânicos voláteis (COV), permeável ao vapor de água, como camada de acabamento, para reparação de paramentos com humidades ou manchas salinas. (material) | 2.8 | 2.65 | 7.420 |
| mo039 | h | Pedreiro de acabamento. (mão de obra) | 1.177 | 29.11 | 34.262 |
| mo079 | h | Ajudante de pedreiro de acabamento. (mão de obra) | 1.177 | 25.14 | 29.590 |
| % | % | Custos diretos complementares | 2 % | 121.156 | 2.423 |
|  |  | Custos diretos |  |  | 123.579 |

Resíduos:
- colocação: mt28mmr040b; fator de resíduo 0.018127
- colocação: mt28mmr020c; fator de resíduo 0.012685

## Recursos

**mt08aaa010a** m³ Água
Dados técnicos: Custo energético 60.000 MJ; Emissão de CO2 30.000 kg

**mt28mmr040b** kg Argamassa de cal hidráulica natural transpirável
Dados técnicos: Custo energético 4.265 MJ; Emissão de CO2 0.258 kg; Código LER 17 01 01; Massa do elemento 1 kg; Volume 0.000667 m3
Resíduos:
- embalagem: re150101 Embalagens de papel e cartão. (componente de resíduo); rendimento 0.01 kg; Código LER 15 01 01; Massa do elemento 1 kg; Volume 0.001333 m3

**mt28mmr020c** kg Argamassa de cal
Dados técnicos: Custo energético 4.266 MJ; Emissão de CO2 0.260 kg; Código LER 17 01 01; Massa do elemento 1 kg; Volume 0.000667 m3
Resíduos:
- embalagem: re150101 Embalagens de papel e cartão; rendimento 0.012 kg
