# Revestimento contínuo de argamassa técnica de cal hidráulica natural

- Propriedade do ficheiro: CYPE INGENIEROS, S.A.
- Formato: FIEBDC-3/2002
- Âmbito geográfico: Brasil
- Moeda: BRL
- Custos indiretos: 3.00 %
- Despesas gerais: 13.00 %
- Lucro: 6.00 %
- IVA: 17.00 %

**RUC020** m² Revestimento contínuo de argamassa técnica de cal hidráulica natural, cor branco, de 2 mm de espessura, para a restauração de um revestimento existente ou como acabamento de um reboco previamente reparado, em muros de pedra, obras de alvenaria de pedra e paredes de bloco ou de bloco.
Execução de revestimento contínuo de argamassa técnica de cal hidráulica natural, aplicado em camada de 2 mm de espessura, para a restauração de um revestimento existente ou como acabamento de um reboco previamente reparado, em muros de pedra, obras de alvenaria de pedra e paredes de bloco ou reboco. Incluindo saturação do suporte com água a baixa pressão e eliminação da água restante com ar-comprimido, aplicação de argamassa com desempenadeira metálica e acabamento superficial com esponja.
Inclui: Saturação do suporte com água. Eliminação da água restante. Preparação e aplicação da camada de acabamento. Acabamento superficial. Cura da argamassa.
Critério de medição de projeto: Superfície medida segundo documentação gráfica de Projeto, sem deduzir aberturas menores que 4 m² e descontando, nas aberturas de superfície maior de 4 m², o excesso sobre 4 m².
Critério de quantitativos de obra: Medir-se-á a superfície realmente executada segundo especificações de Projeto, descontando, nas aberturas de superfície maior de 4 m², o excesso sobre 4 m².
Critérios considerados na determinação do preço da unidade de obra: O preço não inclui a preparação do suporte.

| Código | Un | Descrição | Rendimento | Preço | Importância |
|---|---|---|---|---|---|
| mt08aaa010a | m³ | Água. (material) | 0.020 | 3.39 | 0.07 |
| mt28mrr050a | kg | Argamassa técnica de cal hidráulica natural cor branco, composta por cal hidráulica natural NHL 3,5, inertes siliciosos e inertes selecionados, permeável ao vapor de água, para aplicar em rebocos e revestimentos de gesso, para reparação de paramentos com humidades ou manchas salinas. (material) | 2.500 | 6.80 | 17.00 |
| mo039 | h | Pedreiro de acabamento. (mão de obra) | 0.147 | 24.01 | 3.53 |
| mo111 | h | Servente de pedreiro de acabamento. (mão de obra) | 0.073 | 19.95 | 1.46 |
| % | % | Custos diretos complementares | 2 % | 22.06 | 0.44 |
|  |  | Custos diretos |  |  | 22.50 |
