# Alisamento e nivelamento de paramentos interiores revestidos com tinta com textura picada ou em gota

- Propriedade do ficheiro: CYPE INGENIEROS, S.A.
- Formato: FIEBDC-3/2002
- Âmbito geográfico: Brasil
- Moeda: BRL
- Custos indiretos: 3.00 %
- Despesas gerais: 13.00 %
- Lucro: 6.00 %
- IVA: 17.00 %

**RYP040** m² Alisamento e nivelamento de paramentos interiores revestidos com tinta com textura picada ou em gota, através de massa corrida em pó, cor branca, aplicada com desempenadeira ou espátula em sucessivas camadas, até alcançar uma espessura total de 5 mm.
Alisamento e nivelamento de paramentos interiores revestidos com tinta com textura picada ou em gota, através de massa corrida em pó, cor branca, aplicada com desempenadeira ou espátula em sucessivas camadas, até alcançar uma espessura total de 5 mm. Incluindo parte proporcional de preparação do suporte através de lixamento para obter uma maior aderência.
Inclui: Preparação da superfície suporte. Preparação da mistura. Aplicação das sucessivas camadas.
Critério de medição de projeto: Superfície medida segundo documentação gráfica de Projeto.
Critério de quantitativos de obra: Medir-se-á a superfície realmente executada segundo especificações de Projeto.

| Código | Un | Descrição | Rendimento | Preço | Importância |
|---|---|---|---|---|---|
| mt27pfj023a | kg | Massa corrida em pó de interior de 1,78 g/cm³ de densidade, cor branca, para aplicar com espátula ou desempenadeira. (material) | 5.000 | 8.64 | 43.20 |
| mo038 | h | Pintor. (mão de obra) | 0.152 | 21.83 | 3.32 |
| % | % | Custos diretos complementares | 2 % | 46.52 | 0.93 |
|  |  | Custos diretos |  |  | 47.45 |
