# Saboneteira para banheiro

- Propriedade do ficheiro: CYPE Ingenieros S.A.
- Formato: FIEBDC-3/2016
- Programa: Gerador de preços para construção civil. CYPE Ingenieros, S.A.
- Data: 14/02/2025
- Âmbito geográfico: Brasil
- Moeda: BRL
- Custos indiretos: 3 %
- Despesas gerais: 13 %
- Lucro: 6 %
- IVA: 17 %

## S Sinalização e equipamento

### SM Banheiros

#### SMA Acessórios

**SMA022** Un Saboneteira para banheiro.
Saboneteira de parede, para banheiro, de aço inoxidável AISI 304, acabamento acetinado, circular, com suporte mural. Fixação ao suporte com as fixações fornecidas pelo fabricante.
Inclui: Marcação. Colocação e fixação.
Critério de medição de projeto: Número de unidades previstas, segundo documentação gráfica de Projeto.
Critério de quantitativos de obra: Medir-se-á o número de unidades realmente colocadas segundo especificações de Projeto.

| Código | Un | Descrição | Rendimento | Preço | Importância |
|---|---|---|---|---|---|
| mt31abp030e | Un | Saboneteira de parede, para banheiro, de aço inoxidável AISI 304, acabamento acetinado, circular, com suporte mural. (material) | 1 | 194.4 | 194.400 |
| mo107 | h | Ajudante de encanador. (mão de obra) | 0.118 | 32.08 | 3.785 |
| % | % | Custos diretos complementares | 2 % | 198.185 | 3.964 |
|  |  | Custos diretos |  |  | 202.149 |
